# Vallado provisional de solar con placas prefabricadas de concreto

- Propiedad del archivo: CYPE INGENIEROS, S.A.
- Formato: FIEBDC-3/2002
- Ámbito geográfico: México
- Divisa: MXN
- Costes indirectos: 3.00 %
- Gastos generales: 13.00 %
- Beneficio industrial: 6.00 %
- IVA: 16.00 %

## Y Seguridad y salud

### YC Sistemas de protección colectiva

#### YCR Vallado provisional de solar

**YCR040** m Vallado provisional de solar con placas prefabricadas de concreto.
Vallado provisional de solar, de 2 m de altura, compuesto por placas aligeradas de concreto reforzado, de 1,92x0,40 m y 4 cm de espesor, amortizables en 5 usos, y soportes prefabricados de concreto reforzado, de 2,5 m de longitud y 12x14 cm de sección, anclados al terreno mediante dados de concreto f'c=20 MPa (200 kg/cm²), clasificación de exposición A1, tamaño máximo del agregado 20 mm, revenimiento menor de 5 cm de 60x60x60 cm, cada 2,0 m, amortizables en 5 usos.
Criterio de cuantificación de proyecto: Longitud medida según Estudio o Estudio Básico de Seguridad y Salud.
Criterio de cuantificación de obra: Se medirá la longitud realmente montada según especificaciones de Estudio o Estudio Básico de Seguridad y Salud.

| Código | Ud | Descripción | Rendimiento | Precio | Importe |
|---|---|---|---|---|---|
| mt50spv065 | Ud | Placa aligerada de concreto reforzado de 1,92x0,4 m y 4 cm de espesor. (material) | 0.500 | 168.97 | 84.49 |
| mt50spv060a | Ud | Poste prefabricado de concreto reforzado de 2,5 m de longitud y 12x14 cm de sección. (material) | 0.140 | 397.18 | 55.61 |
| mt10hmf071cf | m³ | Concreto simple f'c=20 MPa (200 kg/cm²), clasificación de exposición A1, tamaño máximo del agregado 20 mm, revenimiento nominal del concreto fresco menor de 5 mm, premezclado, según RCDF NTC Diseño y Construcción de Estructuras de Concreto (2004). (material) | 0.151 | 1235.74 | 186.60 |
| mo119 | h | Oficial 1ª Seguridad y Salud. (mano de obra) | 0.732 | 119.98 | 87.83 |
| mo120 | h | Peón Seguridad y Salud. (mano de obra) | 0.732 | 70.30 | 51.46 |
| % | % | Herramienta menor | 2 % | 465.99 | 9.32 |
|  |  | Costes directos |  |  | 475.31 |
