# Ropa de protección

- Propiedad del archivo: CYPE INGENIEROS, S.A.
- Formato: FIEBDC-3/2002
- Ámbito geográfico: México
- Divisa: MXN
- Costes indirectos: 3.00 %
- Gastos generales: 13.00 %
- Beneficio industrial: 6.00 %
- IVA: 16.00 %

## Y Seguridad y salud

### YI Equipos de protección individual

#### YIU Para el cuerpo (vestuario de protección)

**YIU005** Ud Ropa de protección.
Mono de protección, amortizable en 5 usos.
Criterio de cuantificación de proyecto: Número de unidades previstas, según Estudio o Estudio Básico de Seguridad y Salud.
Criterio de cuantificación de obra: Se medirá el número de unidades realmente suministradas según especificaciones de Estudio o Estudio Básico de Seguridad y Salud.

| Código | Ud | Descripción | Rendimiento | Precio | Importe |
|---|---|---|---|---|---|
| mt50epu005e | Ud | Mono de protección, EPI de categoría I, cumpliendo todos los requisitos de seguridad. (material) | 0.200 | 851.41 | 170.28 |
| % | % | Herramienta menor | 2 % | 170.28 | 3.41 |
|  |  | Costes directos |  |  | 173.69 |
