# Renta de caseta prefabricada para vestidores

- Propiedad del archivo: CYPE INGENIEROS, S.A.
- Formato: FIEBDC-3/2002
- Ámbito geográfico: México
- Divisa: MXN
- Costes indirectos: 3.00 %
- Gastos generales: 13.00 %
- Beneficio industrial: 6.00 %
- IVA: 16.00 %

## Y Seguridad y salud

### YP Instalaciones provisionales de higiene y bienestar

#### YPC Casetas (renta/construcción/adaptación de locales)

**YPC020** Ud Renta de caseta prefabricada para vestidores.
Mes de renta de caseta prefabricada para vestidores en obra, de dimensiones 4,20x2,33x2,30 m (9,80 m²), compuesta por: estructura metálica, cerramiento de lámina con terminación de pintura prelacada, techumbre de lámina metálica, aislamiento interior, instalación de electricidad, tubos fluorescentes y punto de luz exterior, ventanas de aluminio con luna y rejas, puerta principal de lámina, suelo de aglomerado revestido con PVC continuo y poliestireno con apoyo en base de la lámina y revestimiento de tablero en paredes.
Criterio de valoración económica: El precio incluye la limpieza y el mantenimiento de la caseta durante el periodo de renta.
Incluye: Montaje, instalación y comprobación.
Criterio de cuantificación de proyecto: Número de unidades previstas, según Estudio o Estudio Básico de Seguridad y Salud.
Criterio de cuantificación de obra: Amortización en forma de renta mensual, según condiciones definidas en el contrato suscrito con la empresa suministradora.

| Código | Ud | Descripción | Rendimiento | Precio | Importe |
|---|---|---|---|---|---|
| mt50cas050a | Ud | Mes de renta de caseta prefabricada para vestidores en obra, de 4,20x2,33x2,30 (9,80) m², compuesta por: estructura metálica mediante perfiles conformados en frío; cerramiento de lámina nervada y galvanizada con terminación de pintura prelacada; techumbre de lámina metálica galvanizada ondulada reforzada con perfil de acero; aislamiento interior con lana de vidrio combinada con poliestireno expandido; instalación de electricidad y fuerza con toma exterior a 230 V; tubos fluorescentes y punto de luz exterior; ventanas corredizas de aluminio anodizado, con luna de 6 mm y rejas; puerta principal de lámina galvanizada de 1 mm con cerradura; suelo de aglomerado revestido con PVC continuo de 2 mm y poliestireno de 50 mm con apoyo en base de la lámina galvanizada de sección trapezoidal y revestimiento de tablero melaminado en paredes. (material) | 1.000 | 2205.32 | 2205.32 |
| % | % | Herramienta menor | 2 % | 2205.32 | 44.11 |
|  |  | Costes directos |  |  | 2249.43 |
