# Cinta bicolor

- Propiedad del archivo: CYPE INGENIEROS, S.A.
- Formato: FIEBDC-3/2002
- Ámbito geográfico: México
- Divisa: MXN
- Costes indirectos: 3.00 %
- Gastos generales: 13.00 %
- Beneficio industrial: 6.00 %
- IVA: 16.00 %

## Y Seguridad y salud

### YS Señalización provisional de obras

#### YSB Balizamiento

**YSB050** m Cinta bicolor.
Suministro, colocación y desmontaje de cinta para balizamiento, de material plástico, de 10 cm de anchura y 0,1 mm de espesor, impresa por ambas caras en franjas de color rojo y blanco, sujeta sobre un soporte existente (no incluido en este precio).
Criterio de cuantificación de proyecto: Longitud medida según Estudio o Estudio Básico de Seguridad y Salud.
Criterio de cuantificación de obra: Se medirá la longitud realmente montada según especificaciones de Estudio o Estudio Básico de Seguridad y Salud.

| Código | Ud | Descripción | Rendimiento | Precio | Importe |
|---|---|---|---|---|---|
| mt50bal010c | m | Cinta para balizamiento, de material plástico, de 10 cm de anchura y 0,1 mm de espesor, impresa por ambas caras en franjas de color rojo y blanco. (material) | 1.100 | 2.86 | 3.15 |
| mo120 | h | Peón Seguridad y Salud. (mano de obra) | 0.095 | 70.30 | 6.68 |
| % | % | Herramienta menor | 2 % | 9.83 | 0.20 |
|  |  | Costes directos |  |  | 10.03 |
