# Termo eléctrico

- Propiedad del archivo: CYPE INGENIEROS, S.A.
- Formato: FIEBDC-3/2002
- Ámbito geográfico: México
- Divisa: MXN
- Costes indirectos: 3.00 %
- Gastos generales: 13.00 %
- Beneficio industrial: 6.00 %
- IVA: 16.00 %

## Z Rehabilitación energética

### ZC Calefacción, climatización y agua caliente sanitaria

#### ZCA Agua caliente

**ZCA010** Ud Termo eléctrico.
Rehabilitación energética de edificio mediante la colocación, en sustitución de equipo existente, de termo eléctrico, instalación mural, capacidad 30 l, potencia 1,6 kW, eficiencia energética clase C, perfil de consumo S, temperatura máxima 70°C, de 453 mm de diámetro y 577 mm de altura, peso 12,8 kg, formado por cuba de acero vitrificado, resistencia eléctrica envainada, display digital con códigos de error, ánodo de sacrificio de magnesio, termostato de seguridad, grupo hidráulico de seguridad y función de protección antiheladas. Incluso soporte y anclajes de fijación, válvula de seguridad antirretorno, llaves de corte de esfera, latiguillos flexibles, tanto en la entrada de agua como en la salida. Totalmente montado, conexionado y probado.
Incluye: Replanteo del aparato. Fijación en paramento mediante elementos de anclaje. Colocación del aparato y accesorios. Conexionado con las redes de conducción de agua, eléctrica y de tierra. Puesta en marcha.
Criterio de cuantificación de proyecto: Número de unidades previstas, según documentación gráfica de Proyecto.
Criterio de cuantificación de obra: Se medirá el número de unidades realmente ejecutadas según especificaciones de Proyecto.

| Código | Ud | Descripción | Rendimiento | Precio | Importe |
|---|---|---|---|---|---|
| mt38vai261a | Ud | Termo eléctrico, instalación mural, capacidad 30 l, potencia 1,6 kW, eficiencia energética clase C, perfil de consumo S, temperatura máxima 70°C, de 453 mm de diámetro y 577 mm de altura, peso 12,8 kg, formado por cuba de acero vitrificado, resistencia eléctrica envainada, display digital con códigos de error, ánodo de sacrificio de magnesio, termostato de seguridad, grupo hidráulico de seguridad y función de protección antiheladas. (material) | 1.000 | 7078.11 | 7078.11 |
| mt38tew010a | Ud | Latiguillo flexible de 20 cm y 1/2" de diámetro. (material) | 2.000 | 237.04 | 474.08 |
| mt37sve010b | Ud | Válvula de esfera de latón niquelado para roscar de 1/2". (material) | 2.000 | 92.99 | 185.98 |
| mt38www011 | Ud | Material auxiliar para instalaciones de agua caliente sanitaria (material) | 1.000 | 42.96 | 42.96 |
| mo008 | h | Oficial plomero. (mano de obra) | 1.016 | 123.28 | 125.25 |
| mo107 | h | Ayudante plomero. (mano de obra) | 1.016 | 72.91 | 74.08 |
| % | % | Herramienta menor | 2 % | 7980.46 | 159.61 |
|  |  | Costes directos |  |  | 8140.07 |
