# Incorporación de sistema de captación solar térmica para instalación individual, sobre cubierta inclinada

- Propiedad del archivo: CYPE INGENIEROS, S.A.
- Formato: FIEBDC-3/2002
- Ámbito geográfico: México
- Divisa: MXN
- Costes indirectos: 3.00 %
- Gastos generales: 13.00 %
- Beneficio industrial: 6.00 %
- IVA: 16.00 %

## Z Rehabilitación energética

### ZC Calefacción, climatización y agua caliente sanitaria

#### ZCB Captación solar

**ZCB006** Ud Incorporación de sistema de captación solar térmica para instalación individual, sobre cubierta inclinada.
Rehabilitación energética de edificio mediante la incorporación de captador solar térmico completo, partido, para instalación individual, para colocación sobre techumbre inclinada, formado por: dos paneles de 2320x1930x90 mm en conjunto, superficie útil total 4,04 m², rendimiento óptico 0,819 y coeficiente de pérdidas primario 4,227 W/m²K; superficie absorbente y ductos de cobre; techumbre protectora de vidrio de 4 mm de espesor; tanque de 300 l, con un serpentín; grupo de bombeo individual con vaso de expansión de 18 l y vaso pre-expansión; centralita solar térmica programable; kit de montaje para dos paneles sobre techumbre inclinada; cruz sonda-purgador y purgador automático de aire. Incluso líquido de relleno para captador solar térmico.
Incluye: Replanteo del conjunto. Colocación de la estructura soporte. Colocación y fijación de los paneles sobre la estructura soporte. Colocación del sistema de acumulación solar. Conexionado con la red de conducción de agua. Llenado del circuito. Comprobación de su correcto funcionamiento.
Criterio de cuantificación de proyecto: Número de unidades previstas, según documentación gráfica de Proyecto.
Criterio de cuantificación de obra: Se medirá el número de unidades realmente ejecutadas según especificaciones de Proyecto.

| Código | Ud | Descripción | Rendimiento | Precio | Importe |
|---|---|---|---|---|---|
| mt38csg010fn | Ud | Captador solar térmico completo, partido, para instalación individual, para colocación sobre cubierta inclinada, formado por: dos paneles de 2320x1930x90 mm en conjunto, superficie útil total 4,04 m², rendimiento óptico 0,819 y coeficiente de pérdidas primario 4,227 W/m²K; superficie absorbente y ductos de cobre; techumbre protectora de vidrio de 4 mm de espesor; tanque de 300 l, con un serpentín; grupo de bombeo individual con vaso de expansión de 18 l y vaso pre-expansión; centralita solar térmica programable; kit de montaje para dos paneles sobre cubierta inclinada; cruz sonda-purgador y purgador automático de aire. (material) | 1.000 | 81770.96 | 81770.96 |
| mt38csg011d | Ud | Fijaciones para captador solar térmico de dos paneles, sobre teja. (material) | 1.000 | 2946.80 | 2946.80 |
| mt38csg100 | l | Solución agua-glicol para relleno de captador solar térmico, para una temperatura de trabajo de -28°C a +200°C. (material) | 2.720 | 118.53 | 322.40 |
| mo009 | h | Oficial instalador de captadores solares. (mano de obra) | 6.141 | 123.28 | 757.06 |
| mo108 | h | Ayudante instalador de captadores solares. (mano de obra) | 6.141 | 72.91 | 447.74 |
| % | % | Herramienta menor | 2 % | 86244.96 | 1724.90 |
|  |  | Costes directos |  |  | 87969.86 |
