# Desmontaje de termo, calentador o acumulador individual, para sustitución por equipo con mejor eficiencia energética

- Propiedad del archivo: CYPE INGENIEROS, S.A.
- Formato: FIEBDC-3/2002
- Ámbito geográfico: México
- Divisa: MXN
- Costes indirectos: 3.00 %
- Gastos generales: 13.00 %
- Beneficio industrial: 6.00 %
- IVA: 16.00 %

## Z Rehabilitación energética

### ZC Calefacción, climatización y agua caliente sanitaria

#### ZCD Desmontaje de equipo existente

**ZCD040** Ud Desmontaje de termo, calentador o acumulador individual, para sustitución por equipo con mejor eficiencia energética.
Desmontaje de acumulador de agua a gas de 200 kg de peso máximo, con medios manuales, y carga manual sobre camión o contenedor.
Incluye: Desmontaje del elemento. Obturación de las conducciones conectadas al elemento. Retirada y acopio del material desmontado. Limpieza de los restos de obra. Carga manual del material desmontado y restos de obra sobre camión o contenedor.
Criterio de cuantificación de proyecto: Número de unidades previstas, según documentación gráfica de Proyecto.
Criterio de cuantificación de obra: Se medirá el número de unidades realmente desmontadas según especificaciones de Proyecto.

| Código | Ud | Descripción | Rendimiento | Precio | Importe |
|---|---|---|---|---|---|
| mo004 | h | Oficial calefactor. (mano de obra) | 1.527 | 123.28 | 188.25 |
| mo103 | h | Ayudante calefactor. (mano de obra) | 1.527 | 72.91 | 111.33 |
| % | % | Herramienta menor | 2 % | 299.58 | 5.99 |
|  |  | Costes directos |  |  | 305.57 |
