# Sustitución de aislamiento por aislante térmico flexible de tubería

- Propiedad del archivo: CYPE INGENIEROS, S.A.
- Formato: FIEBDC-3/2002
- Ámbito geográfico: México
- Divisa: MXN
- Costes indirectos: 3.00 %
- Gastos generales: 13.00 %
- Beneficio industrial: 6.00 %
- IVA: 16.00 %

## Z Rehabilitación energética

### ZC Calefacción, climatización y agua caliente sanitaria

#### ZCN Aislamiento térmico de tuberías

**ZCN020** m Sustitución de aislamiento por aislante térmico flexible de tubería.
Rehabilitación energética de edificio mediante la sustitución del aislamiento existente por aislamiento térmico de tubería en instalación interior, colocada superficialmente, para la distribución de fluidos calientes (de +40°C a +60°C), formado por aislante de espuma elastomérica para tubería, de 7 mm de diámetro interior y 25 mm de espesor, a base de caucho sintético flexible, de estructura celular cerrada, con adhesivo para las uniones. Incluso arranque del aislamiento existente con medios manuales, limpieza de restos o adhesivo, preparación de la superficie soporte, replanteo, cortes, retirada y carga manual sobre camión o contenedor.
Incluye: Arranque de los elementos. Retirada y acopio del material arrancado. Carga manual del material arrancado sobre camión o contenedor. Preparación de la superficie de la tubería. Replanteo y corte del aislamiento. Colocación del aislamiento.
Criterio de cuantificación de proyecto: Longitud medida según documentación gráfica de Proyecto.
Criterio de cuantificación de obra: Se medirá la longitud realmente ejecutada según especificaciones de Proyecto.

| Código | Ud | Descripción | Rendimiento | Precio | Importe |
|---|---|---|---|---|---|
| mt17coe070ad | m | Aislante de espuma elastomérica para tubería, de 7 mm de diámetro interior y 25 mm de espesor, a base de caucho sintético flexible, de estructura celular cerrada. (material) | 1.050 | 351.72 | 369.31 |
| mt17coe110 | l | Adhesivo para aislante elastomérico para tubería. (material) | 0.007 | 563.31 | 3.94 |
| mo054 | h | Oficial colocador de aislantes. (mano de obra) | 0.153 | 123.28 | 18.86 |
| mo101 | h | Ayudante colocador de aislantes. (mano de obra) | 0.153 | 73.05 | 11.18 |
| % | % | Herramienta menor | 2 % | 403.29 | 8.07 |
|  |  | Costes directos |  |  | 411.36 |
