# Equipo aire-agua, bomba de calor, para producción de agua caliente sanitaria

- Propiedad del archivo: CYPE INGENIEROS, S.A.
- Formato: FIEBDC-3/2002
- Ámbito geográfico: México
- Divisa: MXN
- Costes indirectos: 3.00 %
- Gastos generales: 13.00 %
- Beneficio industrial: 6.00 %
- IVA: 16.00 %

## Z Rehabilitación energética

### ZC Calefacción, climatización y agua caliente sanitaria

#### ZCV Unidades centralizadas de climatización

**ZCV057** Ud Equipo aire-agua, bomba de calor, para producción de agua caliente sanitaria.
Rehabilitación energética de edificio mediante la colocación, en sustitución de equipo existente, de equipo aire-agua, bomba de calor aerotérmica, para producción de agua caliente sanitaria, formado por una unidad exterior bomba de calor, para gas R-410A, con compresor swing con control Inverter, COP 4,3, presión sonora en modo normal/silencioso: 47/44 dBA, dimensiones 550x765x285 mm, peso 35 kg, alimentación monofásica (230V/50Hz), diámetro de conexión de la tubería de gas 3/8", diámetro de conexión de la tubería de líquido 1/4", rango de funcionamiento de temperatura del aire exterior en producción de agua caliente sanitaria, en combinación con unidad interior, desde -15 hasta 35°C, longitud máxima de tubería frigorífica 20 m, diferencia máxima de altura con la unidad interior 15 m y una unidad interior, para producción de agua caliente sanitaria, para gas R-410A, capacidad del depósito 477 l, dimensiones 1775x790x790 mm, peso 80 kg, clase de eficiencia energética A+, perfil de consumo XL, resistencia eléctrica de apoyo de 2 kW, interfaz de usuario integrada en el frontal, aislamiento térmico de espuma de poliuretano, intercambiador de calor de acero inoxidable de 29 l, resistencia eléctrica de apoyo de 2 kW, serpentín para apoyo con sistema de captación solar térmica, temperatura máxima del agua 75°C, presión máxima del agua 6 bar, rango de temperatura de salida de agua caliente sanitaria desde 25 hasta 55°C. Totalmente montado, conexionado y puesto en marcha por la empresa instaladora para la comprobación de su correcto funcionamiento.
Incluye: Replanteo del equipo. Colocación y fijación del equipo y sus accesorios. Conexionado con las redes de conducción de agua, eléctrica y de recogida de condensados. Puesta en marcha.
Criterio de cuantificación de proyecto: Número de unidades previstas, según documentación gráfica de Proyecto.
Criterio de cuantificación de obra: Se medirá el número de unidades realmente ejecutadas según especificaciones de Proyecto.

| Código | Ud | Descripción | Rendimiento | Precio | Importe |
|---|---|---|---|---|---|
| mt42dai330a | Ud | Unidad exterior bomba de calor, para gas R-410A, con compresor swing con control Inverter, COP 4,3, presión sonora en modo normal/silencioso: 47/44 dBA, dimensiones 550x765x285 mm, peso 35 kg, alimentación monofásica (230V/50Hz), diámetro de conexión de la tubería de gas 3/8", diámetro de conexión de la tubería de líquido 1/4", rango de funcionamiento de temperatura del aire exterior en producción de agua caliente sanitaria, en combinación con unidad interior, desde -15 hasta 35°C, longitud máxima de tubería frigorífica 20 m, diferencia máxima de altura con la unidad interior 15 m. (material) | 1.000 | 25307.86 | 25307.86 |
| mt42dai331b | Ud | Unidad interior, para producción de agua caliente sanitaria, para gas R-410A, capacidad del depósito 477 l, dimensiones 1775x790x790 mm, peso 80 kg, clase de eficiencia energética A+, perfil de consumo XL, resistencia eléctrica de apoyo de 2 kW, interfaz de usuario integrada en el frontal, aislamiento térmico de espuma de poliuretano, intercambiador de calor de acero inoxidable de 29 l, resistencia eléctrica de apoyo de 2 kW, serpentín para apoyo con sistema de captación solar térmica, temperatura máxima del agua 75°C, presión máxima del agua 6 bar, rango de temperatura de salida de agua caliente sanitaria desde 25 hasta 55°C. (material) | 1.000 | 82308.32 | 82308.32 |
| mo005 | h | Oficial instalador de climatización. (mano de obra) | 2.749 | 123.28 | 338.90 |
| mo104 | h | Ayudante instalador de climatización. (mano de obra) | 2.749 | 72.91 | 200.43 |
| % | % | Herramienta menor | 2 % | 108155.51 | 2163.11 |
|  |  | Costes directos |  |  | 110318.62 |
