# Rehabilitación energética de techumbre inclinada sobre espacio no habitable, con aislamiento térmico por el interior. Sistema "ISOVER"

- Propiedad del archivo: CYPE INGENIEROS, S.A.
- Formato: FIEBDC-3/2002
- Ámbito geográfico: México
- Divisa: MXN
- Costes indirectos: 3.00 %
- Gastos generales: 13.00 %
- Beneficio industrial: 6.00 %
- IVA: 16.00 %

## Z Rehabilitación energética

### ZH Cerramientos horizontales: adición de aislamiento térmico

#### ZHB Sistemas de aislamiento por el interior de techumbre inclinada, sobre espacio no habitable

**ZHB020** m² Rehabilitación energética de techumbre inclinada sobre espacio no habitable, con aislamiento térmico por el interior. Sistema "ISOVER".
Rehabilitación energética de techumbre inclinada sobre espacio no habitable, con aislamiento térmico por el interior. Sistema "ISOVER" formado por: colcha ligera de lana de vidrio, IBR Desnudo "ISOVER", de 120 mm de espesor, resistencia térmica 2,7 m²K/W, conductividad térmica 0,044 W/(mK). Incluso cinta autoadhesiva para sellado de juntas.
Incluye: Limpieza del supradós de la losa. Corte, ajuste y fijación del aislamiento.
Criterio de cuantificación de proyecto: Superficie medida según documentación gráfica de Proyecto.
Criterio de cuantificación de obra: Se medirá la superficie realmente ejecutada según especificaciones de Proyecto.

| Código | Ud | Descripción | Rendimiento | Precio | Importe |
|---|---|---|---|---|---|
| mt16lvi010acg | m² | Colcha ligera de lana de vidrio, IBR Desnudo "ISOVER", de 120 mm de espesor, resistencia térmica 2,7 m²K/W, conductividad térmica 0,044 W/(mK), Euroclase A1 de reacción al fuego, capacidad de absorción de agua a corto plazo <=1 kg/m² y factor de resistencia a la difusión del vapor de agua 1. (material) | 1.100 | 173.34 | 190.67 |
| mt16aaa030 | m | Cinta autoadhesiva para sellado de juntas. (material) | 1.000 | 8.89 | 8.89 |
| mo054 | h | Oficial colocador de aislantes. (mano de obra) | 0.104 | 123.28 | 12.82 |
| mo101 | h | Ayudante colocador de aislantes. (mano de obra) | 0.104 | 73.05 | 7.60 |
| % | % | Herramienta menor | 2 % | 219.98 | 4.40 |
|  |  | Costes directos |  |  | 224.38 |
