# Rehabilitación energética de fachada, con aislamiento térmico y revestimiento exterior de fachada ventilada de placas laminadas compactas de alta presión (HPL). Sistema "FUNDERMAX"

- Propiedad del archivo: CYPE INGENIEROS, S.A.
- Formato: FIEBDC-3/2002
- Ámbito geográfico: México
- Divisa: MXN
- Costes indirectos: 3.00 %
- Gastos generales: 13.00 %
- Beneficio industrial: 6.00 %
- IVA: 16.00 %

## Z Rehabilitación energética

### ZV Cerramientos verticales: fachadas ventiladas

#### ZVA Fachadas ventiladas de placas laminadas compactas de alta presión (HPL)

**ZVA020** m² Rehabilitación energética de fachada, con aislamiento térmico y revestimiento exterior de fachada ventilada de placas laminadas compactas de alta presión (HPL). Sistema "FUNDERMAX".
Rehabilitación energética de fachada. AISLAMIENTO TÉRMICO: panel de lana mineral, de 40 mm de espesor, revestido por una de sus caras con un velo negro, resistencia térmica 1,25 m²K/W, conductividad térmica 0,032 W/(mK), colocado a tope, con fijaciones mecánicas sobre fachada existente; REVESTIMIENTO EXTERIOR DE FACHADA VENTILADA: de placas laminadas compactas de alta presión (HPL), Max Exterior "FUNDERMAX", de 4100x1300 mm y 6 mm de espesor, acabado Colour, color a elegir, textura satinada: NT; colocación en posición vertical, mediante el sistema ME08 Remache de fijación vista con remaches ciegos con DAU nº 16/197 A, sobre subestructura soporte de aluminio. Incluso cinta autoadhesiva para sellado de juntas entre paneles aislantes y tirafondos y anclajes mecánicos de expansión de acero inoxidable A2, para la fijación de la subestructura soporte.
Criterio de valoración económica: El precio no incluye la preparación de la superficie soporte.
Incluye: Replanteo del aislamiento. Corte y preparación del aislamiento. Fijación del aislamiento. Replanteo de las juntas de contracción y paños de trabajo. Replanteo del despiece del revestimiento y de los puntos de anclaje de la subestructura soporte. Fijación de la subestructura soporte a la capa principal y a la losa. Preparación del revestimiento. Aplomado, nivelación y alineación del revestimiento. Fijación definitiva del revestimiento a la subestructura soporte. Realización de todos los trabajos necesarios para la resolución de los huecos.
Criterio de cuantificación de proyecto: Superficie medida según documentación gráfica de Proyecto, sin deducir huecos menores de 1 m², deduciendo el 50% de los huecos entre 1 y 2 m² y el 100% de los huecos mayores de 2 m², añadiendo a cambio, en estos últimos, la superficie de la parte interior del hueco, correspondiente al desarrollo de jambas y dinteles. En los huecos que no se deduzcan, o que se deduzcan parcialmente, están incluidos los trabajos de realizar la superficie interior del hueco.
Criterio de cuantificación de obra: Se medirá la superficie realmente ejecutada según especificaciones de Proyecto, sin deducir huecos menores de 1 m², deduciendo el 50% de los huecos entre 1 y 2 m² y el 100% de los huecos mayores de 2 m², añadiendo a cambio, en estos últimos, la superficie de la parte interior del hueco, correspondiente al desarrollo de jambas y dinteles. En los huecos que no se deduzcan, o que se deduzcan parcialmente, están incluidos los trabajos de realizar la superficie interior del hueco.

| Código | Ud | Descripción | Rendimiento | Precio | Importe |
|---|---|---|---|---|---|
| mt16lva070b | m² | Panel de lana mineral, de 40 mm de espesor, revestido por una de sus caras con un velo negro, resistencia térmica 1,25 m²K/W, conductividad térmica 0,032 W/(mK), Euroclase A1 de reacción al fuego, capacidad de absorción de agua a corto plazo <=1 kg/m² y factor de resistencia a la difusión del vapor de agua 1. (material) | 1.050 | 293.17 | 307.83 |
| mt16aaa020ab | Ud | Fijación mecánica para paneles aislantes de lana mineral, colocados directamente sobre la superficie soporte. (material) | 4.000 | 5.93 | 23.72 |
| mt16aaa030 | m | Cinta autoadhesiva para sellado de juntas. (material) | 0.440 | 8.89 | 3.91 |
| mt12fmx010cpaa1 | m² | Placa laminada compacta de alta presión (HPL), Max Exterior "FUNDERMAX", de 4100x1300 mm y 6 mm de espesor, acabado Colour, color a elegir, textura satinada: NT, Euroclase B-s2, d0 de reacción al fuego, a base de resinas termoendurecibles de acrilo-poliuretano, reforzada de forma homogénea con fibras de madera certificada FSC o PEFC, con superficie decorativa no melamínica y propiedades antigraffiti durante toda su vida útil, tipo EDF, con resistencia a los rayos ultravioleta no inferior a 4-5 al contrastar con la escala de grises según ISO 105-A02; colocación mediante el sistema ME08 Remache de fijación vista con remaches ciegos, sobre subestructura soporte formada por: perfiles verticales en T de aluminio, y escuadras de carga y escuadras de apoyo de aluminio; remaches ciegos de aluminio o acero termolacado para la fijación del revestimiento a la subestructura soporte, tirafondos de acero inoxidable A2 y taquetes de nylon para la fijación de los perfiles a la capa principal y anclajes mecánicos de expansión, de acero inoxidable A2 para la fijación de los perfiles a la losa; y piezas especiales para la resolución de puntos singulares. (material) | 1.000 | 1609.87 | 1609.87 |
| op00tal010 |  | Taladro. | 1.000 | 0.00 | 0.00 |
| op00ato010 |  | Atornillador. | 1.000 | 0.00 | 0.00 |
| mo054 | h | Oficial colocador de aislantes. (mano de obra) | 0.174 | 123.28 | 21.45 |
| mo101 | h | Ayudante colocador de aislantes. (mano de obra) | 0.174 | 73.05 | 12.71 |
| mo052 | h | Oficial montador de sistemas de fachadas prefabricadas. (mano de obra) | 1.176 | 123.28 | 144.98 |
| mo099 | h | Ayudante montador de sistemas de fachadas prefabricadas. (mano de obra) | 1.176 | 73.05 | 85.91 |
| % | % | Herramienta menor | 3 % | 2210.38 | 66.31 |
|  |  | Costes directos |  |  | 2276.69 |
