# Montaje y desmontaje de estabilizador exterior de fachada

- Propiedad del archivo: CYPE Ingenieros S.A.
- Formato: FIEBDC-3/2016
- Programa: Generador de precios de la construcción. CYPE Ingenieros, S.A.
- Fecha: 23/05/2024
- Ámbito geográfico: México
- Divisa: MXN
- Costes indirectos: 3 %
- Gastos generales: 13 %
- Beneficio industrial: 6 %
- IVA: 16 %

## 0 Trabajos preliminares

### 0F Estabilizadores de fachada

#### 0FE Exteriores

**0FE011** Ud Montaje y desmontaje de estabilizador exterior de fachada.
Montaje y desmontaje de estabilizador exterior de fachada, de hasta 6 m de altura, constituido por un sistema de vigas aligeradas que se anclan a unos contrapesos de concreto (no incluidos en este precio); para apeo de fachada, con un grado de complejidad bajo. Incluso montaje y desmontaje de conexiones, diagonales y otros elementos de arriostramiento, transporte a obra y retirada del equipo.
Incluye: Replanteo de los apoyos. Limpieza y preparación de la superficie de apoyo y protección de los espacios afectados. Montaje y colocación de los componentes. Prueba de carga. Desmontaje y retirada del estabilizador de fachada.
Criterio de cuantificación de proyecto: Número de unidades previstas, según Estudio o Estudio Básico de Seguridad y Salud.

| Código | Ud | Descripción | Rendimiento | Precio | Importe |
|---|---|---|---|---|---|
| mq13est011a | Ud | Repercusión, por m², de montaje y desmontaje de estabilizador exterior de fachada, de hasta 6 m de altura, constituido por un sistema de vigas aligeradas que se anclan a unos contrapesos de concreto (no incluidos en este precio); para apeo de fachada, con un grado de complejidad bajo, incluso transporte a obra y retirada. (maquinaria) | 289.8 | 448.67 | 130024.566 |
| % | % | Herramienta menor | 2 % | 130024.566 | 2600.491 |
|  |  | Costes directos |  |  | 132625.057 |
