# Protección de mobiliario

- Propiedad del archivo: CYPE Ingenieros S.A.
- Formato: FIEBDC-3/2016
- Programa: Generador de precios de la construcción. CYPE Ingenieros, S.A.
- Fecha: 06/10/2024
- Ámbito geográfico: México
- Divisa: MXN
- Costes indirectos: 3 %
- Gastos generales: 13 %
- Beneficio industrial: 6 %
- IVA: 16 %

## 0 Trabajos preliminares

### 0M Equipamiento

#### 0MP Protección

**0MP011** m³ Protección de mobiliario.
Suministro y colocación de láminas de polietileno transparente sobre el mobiliario (aproximadamente 2 ud/m³), traslapadas entre sí al menos 15 cm y fijadas con cinta adhesiva, para protegerlo frente a la suciedad y el polvo ocasionado por los trabajos de rehabilitación. Incluso posterior retirada de láminas, recogida y carga sobre contenedor.
Incluye: Colocación de la protección. Retirada de la protección y carga sobre contenedor.
Criterio de cuantificación de proyecto: Volumen medido según documentación gráfica de Proyecto.
Criterio de cuantificación de obra: Se medirá el volumen realmente ejecutado según especificaciones de Proyecto.

| Código | Ud | Descripción | Rendimiento | Precio | Importe |
|---|---|---|---|---|---|
| mt32war020 | m² | Lámina de polietileno transparente, de 0,2 mm de espesor. (material) | 5.88 | 3.06 | 17.993 |
| mt32war030 | m | Cinta plástica autoadhesiva. (material) | 1.68 | 0.72 | 1.210 |
| mo113 | h | Cabo albañil. (mano de obra) | 0.325 | 71.46 | 23.225 |
| % | % | Herramienta menor | 2 % | 42.428 | 0.849 |
|  |  | Costes directos |  |  | 43.277 |

Residuos:
- colocación: mt32war020 Lámina de polietileno transparente, de 0,2 mm de espesor; factor de residuo 0.06
- demolición: ruo170203 Plástico. (componente de residuo); rendimiento 1.088 kg; Código LER 17 02 03; Masa del elemento 1 kg; Volumen 0.001667 m3

## Recursos

**mt32war020** m² Lámina de polietileno transparente, de 0,2 mm de espesor
Datos técnicos: Coste energético 27.540 MJ; Emisión de CO2 1.010 kg; Código LER 17 06 04; Masa del elemento 0.184 kg; Volumen 0.000307 m3
Residuos:
- embalaje: re170203 Plástico. (componente de residuo); rendimiento 0.024 kg; Código LER 17 02 03; Masa del elemento 1 kg; Volumen 0.001667 m3
