# Cimbra de madera para cascarón

- Propiedad del archivo: CYPE Ingenieros S.A.
- Formato: FIEBDC-3/2016
- Programa: Generador de precios de la construcción. CYPE Ingenieros, S.A.
- Fecha: 06/10/2024
- Ámbito geográfico: México
- Divisa: MXN
- Costes indirectos: 3 %
- Gastos generales: 13 %
- Beneficio industrial: 6 %
- IVA: 16 %

## 0 Trabajos preliminares

### 0P Cimbras y apeos

#### 0PG Arcos y cascarones

**0PG020** m² Cimbra de madera para cascarón.
Cimbra de madera de pino, amortizable en 1 uso, para el apeo durante la fase de ejecución y hasta que el elemento estructural esté en condiciones de soportar los esfuerzos, de cascarón de cañón de 1/2 pie de espesor, apoyada sobre sopandas de madera y puntales metálicos telescópicos de 3 m de altura, amortizables en 150 usos, dimensionada para soportar una carga máxima de trabajo de 400 kg/m². Incluso entalladuras, material de unión, dispositivos de trabazón, sellado de juntas entre piezas, mermas, cortes, aplomado y nivelación del conjunto, cimbrado y posterior descimbrado con los medios adecuados.
Incluye: Limpieza y preparación de la zona de apoyo. Montaje y colocación de los elementos de apuntalamiento. Montaje y colocación de los elementos que forman la cimbra. Aplicación del desmoldante. Tapado de juntas entre piezas de madera. Colocación de dispositivos de trabazón. Aplomado y nivelación del conjunto. Humectación de la madera. Desmontaje y retirada del conjunto cuanto el elemento esté en condiciones de soportar los esfuerzos.
Criterio de cuantificación de proyecto: Superficie medida según documentación gráfica de Proyecto.
Criterio de cuantificación de obra: Se medirá la superficie realmente ejecutada según especificaciones de Proyecto.

| Código | Ud | Descripción | Rendimiento | Precio | Importe |
|---|---|---|---|---|---|
| mt08cim040c | m² | Cimbra de madera de pino, dimensionada para soportar una carga máxima de trabajo de 400 kg/m², para formación de cascarón estructural de cañón. (material) | 1 | 1263.11 | 1263.110 |
| mt50spa050m | m³ | Tablón de madera de pino, dimensiones 20x7,2 cm. (material) | 0.026 | 6627.94 | 172.326 |
| mt50spa101 | kg | Clavos de acero. (material) | 0.6 | 28.25 | 16.950 |
| mt50spa081a | Ud | Puntal metálico telescópico, de hasta 3 m de altura. (material) | 0.04 | 290.54 | 11.622 |
| mo020 | h | Oficial albañil. (mano de obra) | 0.943 | 121.97 | 115.018 |
| mo113 | h | Cabo albañil. (mano de obra) | 0.472 | 71.46 | 33.729 |
| % | % | Herramienta menor | 2 % | 1612.755 | 32.255 |
|  |  | Costes directos |  |  | 1645.010 |

Residuos:
- colocación: mt08cim040c; factor de residuo 1
- colocación: mt50spa050m Tablón de madera de pino, dimensiones 20x7,2 cm; factor de residuo 1
- colocación: mt50spa101 Clavos de acero; factor de residuo 0.0045
- colocación: mt50spa081a Puntal metálico telescópico, de hasta 3 m de altura; factor de residuo 1

## Recursos

**mt08cim040c** m² Cimbra de madera de pino
Datos técnicos: Coste energético 1643.664 MJ; Emisión de CO2 -22.506 kg; Código LER 17 02 01; Masa del elemento 12.1 kg; Volumen 0.011 m3

**mt50spa050m** m³ Tablón de madera de pino, dimensiones 20x7,2 cm
Datos técnicos: Coste energético 78108.000 MJ; Emisión de CO2 -1069.500 kg; Código LER 17 02 01; Masa del elemento 575 kg; Volumen 0.522727 m3

**mt50spa101** kg Clavos de acero
Datos técnicos: Coste energético 9.830 MJ; Emisión de CO2 0.510 kg; Código LER 17 04 05; Masa del elemento 1 kg; Volumen 0.000476 m3

**mt50spa081a** Ud Puntal metálico telescópico, de hasta 3 m de altura
Datos técnicos: Coste energético 97.317 MJ; Emisión de CO2 5.049 kg; Código LER 17 04 05; Masa del elemento 9.9 kg; Volumen 0.004714 m3
