# Transporte y retirada de grúa torre

- Propiedad del archivo: CYPE Ingenieros S.A.
- Formato: FIEBDC-3/2016
- Programa: Generador de precios de la construcción. CYPE Ingenieros, S.A.
- Fecha: 23/05/2024
- Ámbito geográfico: México
- Divisa: MXN
- Costes indirectos: 3 %
- Gastos generales: 13 %
- Beneficio industrial: 6 %
- IVA: 16 %

## 0 Trabajos preliminares

### 0X Andamios y maquinaria de elevación

#### 0XT Grúas torre

**0XT020** Ud Transporte y retirada de grúa torre.
Transporte y retirada de grúa torre de obra para elevación y transporte de materiales, de 40 m de flecha, 1000 kg de carga máxima en punta y 30 m de altura bajo gancho.
Criterio de cuantificación de proyecto: Número de unidades previstas, según documentación gráfica de Proyecto.
Criterio de cuantificación de obra: Se medirá el número de unidades realmente ejecutadas según especificaciones de Proyecto.

| Código | Ud | Descripción | Rendimiento | Precio | Importe |
|---|---|---|---|---|---|
| mq07gto020kd | Ud | Transporte y retirada de grúa torre para transporte de materiales de 40 m de flecha, 1000 kg de carga máxima en punta y 30 m de altura bajo gancho. (maquinaria) | 1.159 | 19567.79 | 22679.069 |
| % | % | Herramienta menor | 2 % | 22679.069 | 453.581 |
|  |  | Costes directos |  |  | 23132.650 |
