# Relleno en trasdós, con agregados reciclados

- Propiedad del archivo: CYPE Ingenieros S.A.
- Formato: FIEBDC-3/2016
- Programa: Generador de precios de la construcción. CYPE Ingenieros, S.A.
- Fecha: 23/05/2024
- Ámbito geográfico: México
- Divisa: MXN
- Costes indirectos: 3 %
- Gastos generales: 13 %
- Beneficio industrial: 6 %
- IVA: 16 %

## A Acondicionamiento del terreno

### AD Movimiento de tierras en edificación

#### ADR Rellenos y compactaciones

**ADR021** m³ Relleno en trasdós, con agregados reciclados.
Relleno en trasdós de muro de mampostería, con agregado reciclado mixto de concreto y material cerámico de 40 a 80 mm de diámetro, y compactación en capas sucesivas de 20 cm de espesor máximo con pisón vibrante de guiado manual.
Incluye: Transporte y descarga del material de relleno a pie de obra. Extendido del material de relleno en capas de espesor uniforme. Compactación.
Criterio de cuantificación de proyecto: Volumen medido sobre las secciones teóricas de la excavación, según documentación gráfica de Proyecto.
Criterio de cuantificación de obra: Se medirá el volumen realmente ejecutado según especificaciones de Proyecto, sin incluir los incrementos por excesos de excavación no autorizados.

| Código | Ud | Descripción | Rendimiento | Precio | Importe |
|---|---|---|---|---|---|
| mt01aro010p | t | Agregado reciclado mixto de concreto y material cerámico, de granulometría comprendida entre 40 y 80 mm, suministrado mediante camión. (material) | 2 | 161.46 | 322.920 |
| mq04dua020b | h | Dumper de descarga frontal de 2 t de carga útil. (maquinaria) | 0.093 | 161.23 | 14.994 |
| mo113 | h | Cabo albañil. (mano de obra) | 0.121 | 70.3 | 8.506 |
| % | % | Herramienta menor | 2 % | 346.420 | 6.928 |
|  |  | Costes directos |  |  | 353.348 |

Residuos:
- colocación: mt01aro010p; factor de residuo 0.00751766

## Recursos

**mt01aro010p** t Agregado reciclado mixto de concreto y material cerámico
Datos técnicos: Coste energético 71.000 MJ; Emisión de CO2 0.900 kg; Código LER 01 04 08; Masa del elemento 1000 kg; Volumen 0.666667 m3
