# Piezas especiales para solera ventilada de concreto

- Propiedad del archivo: CYPE Ingenieros S.A.
- Formato: FIEBDC-3/2016
- Programa: Generador de precios de la construcción. CYPE Ingenieros, S.A.
- Fecha: 23/05/2024
- Ámbito geográfico: México
- Divisa: MXN
- Costes indirectos: 3 %
- Gastos generales: 13 %
- Beneficio industrial: 6 %
- IVA: 16 %

## A Acondicionamiento del terreno

### AN Nivelación

#### ANV Soleras ventiladas

**ANV011** Ud Piezas especiales para solera ventilada de concreto.
Pieza de cierre lateral de módulo de 60 cm de altura, de polipropileno y polietileno reciclados, de 63x61x53,5 cm, color azul, colocada sobre base de plantilla para impedir el paso del concreto hacia el interior de las piezas durante la fase de colado del concreto.
Incluye: Replanteo y colocación de las piezas.
Criterio de cuantificación de proyecto: Número de unidades previstas, según documentación gráfica de Proyecto.
Criterio de cuantificación de obra: Se medirá el número de unidades realmente ejecutadas según especificaciones de Proyecto.

| Código | Ud | Descripción | Rendimiento | Precio | Importe |
|---|---|---|---|---|---|
| mt07cid025i | Ud | Pieza de cierre lateral de módulo de 60 cm de altura, de polipropileno y polietileno reciclados, de 63x61x53,5 cm, color azul, para soleras ventiladas. (material) | 1 | 157.46 | 157.460 |
| mo112 | h | Peón albañil. (mano de obra) | 0.15 | 71.45 | 10.718 |
| % | % | Herramienta menor | 2 % | 168.178 | 3.364 |
|  |  | Costes directos |  |  | 171.542 |

## Recursos

**mt07cid025i** Ud Pieza de cierre lateral de módulo de 60 cm de altura
Datos técnicos: Coste energético 340.756 MJ; Emisión de CO2 11.538 kg
Residuos:
- embalaje: re170203 Plástico. (componente de residuo); rendimiento 0.016 kg; Código LER 17 02 03; Masa del elemento 1 kg; Volumen 0.001667 m3
