# Mortero pobre de cemento, como base de murete guía y relleno de oquedades en muros pantalla

- Propiedad del archivo: CYPE Ingenieros S.A.
- Formato: FIEBDC-3/2016
- Programa: Generador de precios de la construcción. CYPE Ingenieros, S.A.
- Fecha: 02/11/2025
- Ámbito geográfico: México
- Divisa: MXN
- Costes indirectos: 3 %
- Gastos generales: 13 %
- Beneficio industrial: 6 %
- IVA: 16 %

## C Cimentaciones

### CC Contenciones

#### CCP Muros pantalla

**CCP031** m³ Mortero pobre de cemento, como base de murete guía y relleno de oquedades en muros pantalla.
Mortero pobre de cemento, con una dosificación inferior a 40 kg/m³, para la confección de la base de asiento del murete guía y el relleno de las oquedades que pudieran producirse en el terreno, durante los trabajos de excavación del muro pantalla, por parte de la máquina pantalladora, como consecuencia de la existencia de pozos o galerías en el subsuelo, desprendimientos de tierras o extracción de cimentaciones antiguas.
Incluye: Preparación de la mezcla. Colado de la capa de mortero. Curado del mortero. Limpieza de los restos generados.
Criterio de cuantificación de proyecto: Volumen estimado según estudio geotécnico del terreno.
Criterio de cuantificación de obra: Se medirá el volumen realmente ejecutado según especificaciones de Proyecto.

| Código | Ud | Descripción | Rendimiento | Precio | Importe |
|---|---|---|---|---|---|
| mt09moe110 | m³ | Mortero pobre de cemento, con una dosificación inferior a 40 kg/m³, elaborado y transportado a obra. (material) | 1 | 998.3 | 998.300 |
| mo020 | h | Oficial albañil. (mano de obra) | 0.632 | 127.32 | 80.466 |
| mo113 | h | Cabo albañil. (mano de obra) | 0.632 | 74.59 | 47.141 |
| % | % | Herramienta menor | 2 % | 1125.907 | 22.518 |
|  |  | Costes directos |  |  | 1148.425 |
