# Concreto ciclópeo

- Propiedad del archivo: CYPE Ingenieros S.A.
- Formato: FIEBDC-3/2016
- Programa: Generador de precios de la construcción. CYPE Ingenieros, S.A.
- Fecha: 06/10/2024
- Ámbito geográfico: México
- Divisa: MXN
- Costes indirectos: 3 %
- Gastos generales: 13 %
- Beneficio industrial: 6 %
- IVA: 16 %

## C Cimentaciones

### CH Concretos, aceros y cimbras

#### CHH Concretos

**CHH010** m³ Concreto ciclópeo.
Concreto ciclópeo, realizado con concreto f'c=15 MPa (150 kg/cm²), clasificación de exposición A1, tamaño máximo del agregado 40 mm, revenimiento de 5 a 10 cm, premezclado y colado con tiro directo (60% de volumen) y piedra bola de 15 a 30 cm de diámetro (40% de volumen), para formación de cimentación.
Incluye: Colado y compactación del concreto. Colocación de las piedras en el concreto fresco. Curado del concreto.
Criterio de cuantificación de proyecto: Volumen teórico, según documentación gráfica de Proyecto.
Criterio de cuantificación de obra: Se medirá el volumen teórico ejecutado según especificaciones de Proyecto, sin incluir los incrementos por excesos de excavación no autorizados.

| Código | Ud | Descripción | Rendimiento | Precio | Importe |
|---|---|---|---|---|---|
| mt10hmf071bh | m³ | Concreto simple f'c=15 MPa (150 kg/cm²), clasificación de exposición A1, tamaño máximo del agregado 40 mm, revenimiento nominal del concreto fresco de 5 a 10 mm, premezclado, según RCDF NTC Diseño y Construcción de Estructuras de Concreto (2004). (material) | 0.66 | 1204.52 | 794.983 |
| mt01arg100b | m³ | Piedra bola de 15 a 30 cm de diámetro. (material) | 0.4 | 338.78 | 135.512 |
| mo045 | h | Oficial concretero. (mano de obra) | 0.15 | 126.93 | 19.040 |
| mo092 | h | Ayudante concretero. (mano de obra) | 0.15 | 77.23 | 11.585 |
| mo113 | h | Cabo albañil. (mano de obra) | 1.2 | 71.46 | 85.752 |
| % | % | Herramienta menor | 2 % | 1046.872 | 20.937 |
|  |  | Costes directos |  |  | 1067.809 |

Residuos:
- colocación: mt10hmf071bh; factor de residuo 0.0016
- colocación: mt01arg100b Piedra bola de 15 a 30 cm de diámetro; factor de residuo 0.00768975

## Recursos

**mt10hmf071bh** m³ Concreto simple f'c=15 MPa (150 kg/cm²)
Datos técnicos: Coste energético 1840.000 MJ; Emisión de CO2 230.000 kg; Código LER 17 01 01; Masa del elemento 2300 kg; Volumen 1.533333 m3

**mt01arg100b** m³ Piedra bola de 15 a 30 cm de diámetro
Datos técnicos: Coste energético 146.250 MJ; Emisión de CO2 7.800 kg; Código LER 01 04 08; Masa del elemento 1950 kg; Volumen 1.3 m3
