# Zapata de cimentación de concreto simple

- Propiedad del archivo: CYPE Ingenieros S.A.
- Formato: FIEBDC-3/2016
- Programa: Generador de precios de la construcción. CYPE Ingenieros, S.A.
- Fecha: 06/10/2024
- Ámbito geográfico: México
- Divisa: MXN
- Costes indirectos: 3 %
- Gastos generales: 13 %
- Beneficio industrial: 6 %
- IVA: 16 %

## C Cimentaciones

### CS Superficiales

#### CSZ Zapatas

**CSZ015** m³ Zapata de cimentación de concreto simple.
Zapata de cimentación de concreto simple, realizada con concreto f'c=15 MPa (150 kg/cm²), clasificación de exposición A1, tamaño máximo del agregado 20 mm, revenimiento de 5 a 10 cm, premezclado y colado con tiro directo.
Criterio de valoración económica: El precio no incluye la cimbra.
Incluye: Replanteo y trazo de las zapatas y de las columnas u otros elementos estructurales que apoyen en las mismas. Colado y compactación del concreto. Coronación y enrase de cimientos. Curado del concreto.
Criterio de cuantificación de proyecto: Volumen teórico, según documentación gráfica de Proyecto.
Criterio de cuantificación de obra: Se medirá el volumen teórico ejecutado según especificaciones de Proyecto, sin incluir los incrementos por excesos de excavación no autorizados.

| Código | Ud | Descripción | Rendimiento | Precio | Importe |
|---|---|---|---|---|---|
| mt10hmf071be | m³ | Concreto simple f'c=15 MPa (150 kg/cm²), clasificación de exposición A1, tamaño máximo del agregado 20 mm, revenimiento nominal del concreto fresco de 5 a 10 mm, premezclado, según RCDF NTC Diseño y Construcción de Estructuras de Concreto (2004). (material) | 1.1 | 1204.52 | 1324.972 |
| mo045 | h | Oficial concretero. (mano de obra) | 0.075 | 126.93 | 9.520 |
| mo092 | h | Ayudante concretero. (mano de obra) | 0.375 | 77.23 | 28.961 |
| % | % | Herramienta menor | 2 % | 1363.453 | 27.269 |
|  |  | Costes directos |  |  | 1390.722 |

Residuos:
- colocación: mt10hmf071be; factor de residuo 0.0016

## Recursos

**mt10hmf071be** m³ Concreto simple f'c=15 MPa (150 kg/cm²)
Datos técnicos: Coste energético 1840.000 MJ; Emisión de CO2 230.000 kg; Código LER 17 01 01; Masa del elemento 2300 kg; Volumen 1.533333 m3
