# Demolición de muro de concreto reforzado

- Propiedad del archivo: CYPE Ingenieros S.A.
- Formato: FIEBDC-3/2016
- Programa: Generador de precios de la construcción. CYPE Ingenieros, S.A.
- Fecha: 06/10/2024
- Ámbito geográfico: México
- Divisa: MXN
- Costes indirectos: 3 %
- Gastos generales: 13 %
- Beneficio industrial: 6 %
- IVA: 16 %

## D Demoliciones

### DD Cimentaciones

#### DDC Contenciones

**DDC020** m³ Demolición de muro de concreto reforzado.
Demolición de muro de contención de concreto reforzado con retroexcavadora con martillo rompedor y equipo de oxicorte, y carga mecánica sobre camión o contenedor.
Incluye: Demolición del elemento. Corte de los armados. Fragmentación de los escombros en piezas manejables. Retirada y acopio de escombros. Limpieza de los restos de obra. Carga mecánica de escombros sobre camión o contenedor.
Criterio de cuantificación de proyecto: Volumen medido según documentación gráfica de Proyecto.
Criterio de cuantificación de obra: Se medirá el volumen realmente demolido según especificaciones de Proyecto.

| Código | Ud | Descripción | Rendimiento | Precio | Importe |
|---|---|---|---|---|---|
| mq01exn050c | h | Retroexcavadora sobre ruedas, de 85 kW, con martillo rompedor. (maquinaria) | 0.348 | 1127.26 | 392.286 |
| mq01ret010 | h | Miniretrocargadora sobre ruedas de 15 kW. (maquinaria) | 0.162 | 710.18 | 115.049 |
| mq08sol010 | h | Equipo de oxicorte, con acetileno como combustible y oxígeno como comburente. (maquinaria) | 1.391 | 127.82 | 177.798 |
| mo019 | h | Oficial soldador. (mano de obra) | 1.875 | 123.57 | 231.694 |
| mo113 | h | Cabo albañil. (mano de obra) | 0.469 | 71.46 | 33.515 |
| % | % | Herramienta menor | 2 % | 950.342 | 19.007 |
|  |  | Costes directos |  |  | 969.349 |

Residuos:
- demolición: ruo170101 Hormigón (hormigones, morteros y prefabricados). (componente de residuo); rendimiento 2300 kg; Código LER 17 01 01; Masa del elemento 1 kg; Volumen 0.000667 m3
- demolición: ruo170203 Plástico. (componente de residuo); rendimiento 0.059 kg; Código LER 17 02 03; Masa del elemento 1 kg; Volumen 0.001667 m3
- demolición: ruo170405 Hierro y acero. (componente de residuo); rendimiento 50 kg; Código LER 17 04 05; Masa del elemento 1 kg; Volumen 0.000476 m3
