# Demolición de muro de mampostería

- Propiedad del archivo: CYPE Ingenieros S.A.
- Formato: FIEBDC-3/2016
- Programa: Generador de precios de la construcción. CYPE Ingenieros, S.A.
- Fecha: 06/10/2024
- Ámbito geográfico: México
- Divisa: MXN
- Costes indirectos: 3 %
- Gastos generales: 13 %
- Beneficio industrial: 6 %
- IVA: 16 %

## D Demoliciones

### DE Estructuras

#### DEF Mampostería

**DEF040** m³ Demolición de muro de mampostería.
Demolición de muro de mampostería de tabique de barro recocido, revestida, con medios manuales, y carga manual sobre camión o contenedor.
Criterio de valoración económica: El precio incluye la demolición del revestimiento.
Incluye: Demolición del muro de mampostería y sus revestimientos. Fragmentación de los escombros en piezas manejables. Retirada y acopio de escombros. Limpieza de los restos de obra. Carga manual de escombros sobre camión o contenedor.
Criterio de cuantificación de proyecto: Volumen medido según documentación gráfica de Proyecto.
Criterio de cuantificación de obra: Se medirá el volumen realmente demolido según especificaciones de Proyecto.

| Código | Ud | Descripción | Rendimiento | Precio | Importe |
|---|---|---|---|---|---|
| mo112 | h | Peón albañil. (mano de obra) | 5.26 | 72.64 | 382.086 |
| mo113 | h | Cabo albañil. (mano de obra) | 5.26 | 71.46 | 375.880 |
| % | % | Herramienta menor | 2 % | 757.966 | 15.159 |
|  |  | Costes directos |  |  | 773.125 |

Residuos:
- demolición: ruo170101 Hormigón (hormigones, morteros y prefabricados). (componente de residuo); rendimiento 582.667 kg; Código LER 17 01 01; Masa del elemento 1 kg; Volumen 0.000667 m3
- demolición: ruo170102 Ladrillos. (componente de residuo); rendimiento 1780.53 kg; Código LER 17 01 02; Masa del elemento 1 kg; Volumen 0.0008 m3
- demolición: ruo170103 Tejas y materiales cerámicos. (componente de residuo); rendimiento 36.8 kg; Código LER 17 01 03; Masa del elemento 1 kg; Volumen 0.0008 m3
- demolición: ruo170802 Materiales de construcción a partir de yeso distintos de los especificados en el código 17 08 01. (componente de residuo); rendimiento 92 kg; Código LER 17 08 02; Masa del elemento 1 kg; Volumen 0.001 m3
