# Demolición de cascarón de mampostería

- Propiedad del archivo: CYPE Ingenieros S.A.
- Formato: FIEBDC-3/2016
- Programa: Generador de precios de la construcción. CYPE Ingenieros, S.A.
- Fecha: 23/05/2024
- Ámbito geográfico: México
- Divisa: MXN
- Costes indirectos: 3 %
- Gastos generales: 13 %
- Beneficio industrial: 6 %
- IVA: 16 %

## D Demoliciones

### DE Estructuras

#### DEF Mampostería

**DEF050** m² Demolición de cascarón de mampostería.
Demolición de cascarón de mampostería de tabique de barro perforado de 1 pie de espesor, con martillo neumático, y carga manual sobre camión o contenedor.
Incluye: Demolición del elemento. Fragmentación de los escombros en piezas manejables. Retirada y acopio de escombros. Limpieza de los restos de obra. Carga manual de escombros sobre camión o contenedor.
Criterio de cuantificación de proyecto: Superficie medida por su intradós en verdadera magnitud, según documentación gráfica de Proyecto.
Criterio de cuantificación de obra: Se medirá, por el intradós, la superficie realmente demolida según especificaciones de Proyecto.

| Código | Ud | Descripción | Rendimiento | Precio | Importe |
|---|---|---|---|---|---|
| mq05mai030 | h | Martillo neumático. (maquinaria) | 0.313 | 70.97 | 22.214 |
| mq05pdm110 | h | Compresor portátil diesel media presión 10 m³/min. (maquinaria) | 0.156 | 120.37 | 18.778 |
| mo112 | h | Peón albañil. (mano de obra) | 0.423 | 71.45 | 30.223 |
| mo113 | h | Cabo albañil. (mano de obra) | 0.211 | 70.3 | 14.833 |
| % | % | Herramienta menor | 2 % | 86.048 | 1.721 |
|  |  | Costes directos |  |  | 87.769 |

Residuos:
- demolición: ruo170101 Hormigón (hormigones, morteros y prefabricados). (componente de residuo); rendimiento 82.333 kg; Código LER 17 01 01; Masa del elemento 1 kg; Volumen 0.000667 m3
- demolición: ruo170102 Ladrillos. (componente de residuo); rendimiento 181.327 kg; Código LER 17 01 02; Masa del elemento 1 kg; Volumen 0.0008 m3
