# Demolición de capa exterior de fachada, de mampostería vista

- Propiedad del archivo: CYPE Ingenieros S.A.
- Formato: FIEBDC-3/2016
- Programa: Generador de precios de la construcción. CYPE Ingenieros, S.A.
- Fecha: 23/05/2024
- Ámbito geográfico: México
- Divisa: MXN
- Costes indirectos: 3 %
- Gastos generales: 13 %
- Beneficio industrial: 6 %
- IVA: 16 %

## D Demoliciones

### DF Fachadas

#### DFF Mamposterías

**DFF010** m² Demolición de capa exterior de fachada, de mampostería vista.
Demolición de capa exterior en cerramiento de fachada, de mampostería, vista, formada por bloque de concreto de 20 cm de espesor, con martillo neumático, sin afectar a la estabilidad de los elementos constructivos contiguos, dejando adarajas para facilitar posteriormente la traba con la nueva mampostería, y carga manual sobre camión o contenedor.
Incluye: Demolición del elemento. Fragmentación de los escombros en piezas manejables. Retirada y acopio de escombros. Limpieza de los restos de obra. Carga manual de escombros sobre camión o contenedor.
Criterio de cuantificación de proyecto: Superficie medida según documentación gráfica de Proyecto.
Criterio de cuantificación de obra: Se medirá la superficie realmente demolida según especificaciones de Proyecto.

| Código | Ud | Descripción | Rendimiento | Precio | Importe |
|---|---|---|---|---|---|
| mq05mai030 | h | Martillo neumático. (maquinaria) | 0.162 | 70.97 | 11.497 |
| mq05pdm110 | h | Compresor portátil diesel media presión 10 m³/min. (maquinaria) | 0.162 | 120.37 | 19.500 |
| mo112 | h | Peón albañil. (mano de obra) | 0.274 | 71.45 | 19.577 |
| mo113 | h | Cabo albañil. (mano de obra) | 0.278 | 70.3 | 19.543 |
| % | % | Herramienta menor | 2 % | 70.117 | 1.402 |
|  |  | Costes directos |  |  | 71.519 |

Residuos:
- demolición: ruo170101 Hormigón (hormigones, morteros y prefabricados). (componente de residuo); rendimiento 204.9 kg; Código LER 17 01 01; Masa del elemento 1 kg; Volumen 0.000667 m3
