# Desmontaje de instalación de calefacción

- Propiedad del archivo: CYPE Ingenieros S.A.
- Formato: FIEBDC-3/2016
- Programa: Generador de precios de la construcción. CYPE Ingenieros, S.A.
- Fecha: 06/10/2024
- Ámbito geográfico: México
- Divisa: MXN
- Costes indirectos: 3 %
- Gastos generales: 13 %
- Beneficio industrial: 6 %
- IVA: 16 %

## D Demoliciones

### DI Instalaciones

#### DIC Calefacción, climatización y agua caliente sanitaria

**DIC100** Ud Desmontaje de instalación de calefacción.
Desmontaje de instalación de calefacción, en vivienda unifamiliar de 100 m² de superficie construida; con medios manuales, y carga manual sobre camión o contenedor.
Criterio de valoración económica: El precio incluye el desmontaje del colector, de los accesorios y de los terminales y la obturación de las conducciones conectadas al elemento.
Incluye: Desmontaje del elemento. Obturación de las conducciones conectadas a la instalación. Retirada y acopio del material desmontado. Limpieza de los restos de obra. Carga manual del material desmontado y restos de obra sobre camión o contenedor.
Criterio de cuantificación de proyecto: Número de unidades previstas, según documentación gráfica de Proyecto.
Criterio de cuantificación de obra: Se medirá el número de unidades realmente desmontadas según especificaciones de Proyecto.

| Código | Ud | Descripción | Rendimiento | Precio | Importe |
|---|---|---|---|---|---|
| mo103 | h | Ayudante calefactor. (mano de obra) | 9.034 | 74.12 | 669.600 |
| mo113 | h | Cabo albañil. (mano de obra) | 4.517 | 71.46 | 322.785 |
| % | % | Herramienta menor | 2 % | 992.385 | 19.848 |
|  |  | Costes directos |  |  | 1012.233 |

Residuos:
- demolición: ruo170407 Metales mezclados. (componente de residuo); rendimiento 210.168 kg; Código LER 17 04 07; Masa del elemento 1 kg; Volumen 0.000667 m3
- demolición: ruo170904 Residuos mezclados de construcción y demolición distintos de los especificados en los códigos 17 09 01, 17 09 02 y 17 09 03. (componente de residuo); rendimiento 23.352 kg; Código LER 17 09 04; Masa del elemento 1 kg; Volumen 0.000667 m3
