# Desmontaje de tubería de instalación de distribución de agua

- Propiedad del archivo: CYPE Ingenieros S.A.
- Formato: FIEBDC-3/2016
- Programa: Generador de precios de la construcción. CYPE Ingenieros, S.A.
- Fecha: 23/05/2024
- Ámbito geográfico: México
- Divisa: MXN
- Costes indirectos: 3 %
- Gastos generales: 13 %
- Beneficio industrial: 6 %
- IVA: 16 %

## D Demoliciones

### DI Instalaciones

#### DIF Plomería

**DIF010** m Desmontaje de tubería de instalación de distribución de agua.
Desmontaje de tubos de PVC de más de 2" de diámetro, en instalación superficial de distribución de agua, con medios manuales, sin deteriorar los elementos constructivos a los que están sujetos, y carga manual sobre camión o contenedor.
Incluye: Desmontaje del elemento. Obturación de las conducciones conectadas al elemento. Retirada y acopio del material desmontado. Limpieza de los restos de obra. Carga manual del material desmontado y restos de obra sobre camión o contenedor.
Criterio de cuantificación de proyecto: Longitud medida según documentación gráfica de Proyecto.
Criterio de cuantificación de obra: Se medirá la longitud realmente desmontada según especificaciones de Proyecto.

| Código | Ud | Descripción | Rendimiento | Precio | Importe |
|---|---|---|---|---|---|
| mo008 | h | Oficial plomero. (mano de obra) | 0.148 | 123.28 | 18.245 |
| mo107 | h | Ayudante plomero. (mano de obra) | 0.148 | 72.91 | 10.791 |
| % | % | Herramienta menor | 2 % | 29.036 | 0.581 |
|  |  | Costes directos |  |  | 29.617 |

Residuos:
- demolición: ruo170203 Plástico. (componente de residuo); rendimiento 1.23 kg; Código LER 17 02 03; Masa del elemento 1 kg; Volumen 0.001667 m3
