# Desmontaje de purgador

- Propiedad del archivo: CYPE Ingenieros S.A.
- Formato: FIEBDC-3/2016
- Programa: Generador de precios de la construcción. CYPE Ingenieros, S.A.
- Fecha: 23/05/2024
- Ámbito geográfico: México
- Divisa: MXN
- Costes indirectos: 3 %
- Gastos generales: 13 %
- Beneficio industrial: 6 %
- IVA: 16 %

## D Demoliciones

### DI Instalaciones

#### DIF Plomería

**DIF101** Ud Desmontaje de purgador.
Desmontaje de purgador de aire, en tubería de distribución de agua, con medios manuales, y carga manual sobre camión o contenedor.
Criterio de valoración económica: El precio incluye el desmontaje de los accesorios.
Incluye: Desmontaje del elemento. Obturación de las conducciones conectadas al elemento. Retirada y acopio del material desmontado. Limpieza de los restos de obra. Carga manual del material desmontado y restos de obra sobre camión o contenedor.
Criterio de cuantificación de proyecto: Número de unidades previstas, según documentación gráfica de Proyecto.
Criterio de cuantificación de obra: Se medirá el número de unidades realmente desmontadas según especificaciones de Proyecto.

| Código | Ud | Descripción | Rendimiento | Precio | Importe |
|---|---|---|---|---|---|
| mo008 | h | Oficial plomero. (mano de obra) | 0.193 | 123.28 | 23.793 |
| % | % | Herramienta menor | 2 % | 23.793 | 0.476 |
|  |  | Costes directos |  |  | 24.269 |

Residuos:
- demolición: ruo170401 Cobre, bronce, latón. (componente de residuo); rendimiento 0.43 kg; Código LER 17 04 01; Masa del elemento 1 kg; Volumen 0.000667 m3
