# Desmontaje de tubería de instalación superficial de gas

- Propiedad del archivo: CYPE Ingenieros S.A.
- Formato: FIEBDC-3/2016
- Programa: Generador de precios de la construcción. CYPE Ingenieros, S.A.
- Fecha: 06/10/2024
- Ámbito geográfico: México
- Divisa: MXN
- Costes indirectos: 3 %
- Gastos generales: 13 %
- Beneficio industrial: 6 %
- IVA: 16 %

## D Demoliciones

### DI Instalaciones

#### DIG Gas

**DIG010** m Desmontaje de tubería de instalación superficial de gas.
Desmontaje de tubos de acero inoxidable de entre 1" y 2" de diámetro, en instalación superficial de gas, con medios manuales, sin deteriorar los elementos constructivos a los que están sujetos, y carga manual sobre camión o contenedor.
Incluye: Desmontaje del elemento. Obturación de las conducciones conectadas al elemento. Retirada y acopio del material desmontado. Limpieza de los restos de obra. Carga manual del material desmontado y restos de obra sobre camión o contenedor.
Criterio de cuantificación de proyecto: Longitud medida según documentación gráfica de Proyecto.
Criterio de cuantificación de obra: Se medirá la longitud realmente desmontada según especificaciones de Proyecto.

| Código | Ud | Descripción | Rendimiento | Precio | Importe |
|---|---|---|---|---|---|
| mo010 | h | Oficial instalador de gas. (mano de obra) | 0.157 | 125.33 | 19.677 |
| mo109 | h | Ayudante instalador de gas. (mano de obra) | 0.157 | 74.12 | 11.637 |
| % | % | Herramienta menor | 2 % | 31.314 | 0.626 |
|  |  | Costes directos |  |  | 31.940 |

Residuos:
- demolición: ruo170405 Hierro y acero. (componente de residuo); rendimiento 1.139 kg; Código LER 17 04 05; Masa del elemento 1 kg; Volumen 0.000476 m3
