# Desmontaje de sistema hidroneumático de agua contra incendios

- Propiedad del archivo: CYPE Ingenieros S.A.
- Formato: FIEBDC-3/2016
- Programa: Generador de precios de la construcción. CYPE Ingenieros, S.A.
- Fecha: 06/10/2024
- Ámbito geográfico: México
- Divisa: MXN
- Costes indirectos: 3 %
- Gastos generales: 13 %
- Beneficio industrial: 6 %
- IVA: 16 %

## D Demoliciones

### DI Instalaciones

#### DIO Contra incendios

**DIO101** Ud Desmontaje de sistema hidroneumático de agua contra incendios.
Desmontaje de sistema hidroneumático de agua contra incendios de hasta 100 kg de peso, con medios manuales y mecánicos, y recuperación del material para su posterior ubicación en otro emplazamiento, siendo el orden de ejecución del proceso inverso al de su instalación, sin deteriorar los elementos constructivos a los que pueda estar sujeto, y carga manual y mecánica sobre camión o contenedor.
Criterio de valoración económica: El precio incluye el desmontaje de los accesorios y de los elementos de fijación.
Incluye: Desmontaje del elemento. Obturación de las conducciones conectadas al elemento. Clasificación y etiquetado. Acopio de los materiales a reutilizar. Carga manual y mecánica del material a reutilizar sobre camión. Retirada y acopio de los restos de obra. Limpieza de los restos de obra. Carga manual y mecánica de los restos de obra sobre camión o contenedor.
Criterio de cuantificación de proyecto: Número de unidades previstas, según documentación gráfica de Proyecto.
Criterio de cuantificación de obra: Se medirá el número de unidades realmente desmontadas según especificaciones de Proyecto.

| Código | Ud | Descripción | Rendimiento | Precio | Importe |
|---|---|---|---|---|---|
| mq04cag010a | h | Camión con grúa de hasta 6 t. (maquinaria) | 1.159 | 857.59 | 993.947 |
| mo008 | h | Oficial plomero. (mano de obra) | 0.463 | 125.33 | 58.028 |
| mo107 | h | Ayudante plomero. (mano de obra) | 3.085 | 74.12 | 228.660 |
| % | % | Herramienta menor | 2 % | 1280.635 | 25.613 |
|  |  | Costes directos |  |  | 1306.248 |
