# Desmontaje de hoja de closet empotrado

- Propiedad del archivo: CYPE Ingenieros S.A.
- Formato: FIEBDC-3/2016
- Programa: Generador de precios de la construcción. CYPE Ingenieros, S.A.
- Fecha: 06/10/2024
- Ámbito geográfico: México
- Divisa: MXN
- Costes indirectos: 3 %
- Gastos generales: 13 %
- Beneficio industrial: 6 %
- IVA: 16 %

## D Demoliciones

### DL Puertas, ventanas, closets, vidrios y protecciones solares

#### DLA Closets

**DLA020** Ud Desmontaje de hoja de closet empotrado.
Desmontaje de hoja de closet empotrado de madera, con medios manuales, y carga manual sobre camión o contenedor.
Incluye: Desmontaje del elemento. Retirada y acopio del material desmontado. Limpieza de los restos de obra. Carga manual del material desmontado y restos de obra sobre camión o contenedor.
Criterio de cuantificación de proyecto: Número de unidades previstas, según documentación gráfica de Proyecto.
Criterio de cuantificación de obra: Se medirá el número de unidades realmente desmontadas según especificaciones de Proyecto.

| Código | Ud | Descripción | Rendimiento | Precio | Importe |
|---|---|---|---|---|---|
| mo017 | h | Oficial carpintero. (mano de obra) | 0.156 | 123.73 | 19.302 |
| mo058 | h | Ayudante carpintero. (mano de obra) | 0.156 | 74.72 | 11.656 |
| % | % | Herramienta menor | 2 % | 30.958 | 0.619 |
|  |  | Costes directos |  |  | 31.577 |

Residuos:
- demolición: ruo170201 Madera. (componente de residuo); rendimiento 19.78 kg; Código LER 17 02 01; Masa del elemento 1 kg; Volumen 0.000909 m3
