# Demolición de andador de baldosas de piedra natural

- Propiedad del archivo: CYPE Ingenieros S.A.
- Formato: FIEBDC-3/2016
- Programa: Generador de precios de la construcción. CYPE Ingenieros, S.A.
- Fecha: 23/05/2024
- Ámbito geográfico: México
- Divisa: MXN
- Costes indirectos: 3 %
- Gastos generales: 13 %
- Beneficio industrial: 6 %
- IVA: 16 %

## D Demoliciones

### DM Firmes y pavimentos

#### DMX Andadores y pavimentos

**DMX070** m² Demolición de andador de baldosas de piedra natural.
Demolición de andador de baldosas de piedra natural, mediante retroexcavadora con martillo rompedor, y carga mecánica sobre camión o contenedor.
Criterio de valoración económica: El precio incluye el picado del material adhesivo, pero no incluye la demolición de la base soporte.
Incluye: Demolición del elemento. Fragmentación de los escombros en piezas manejables. Retirada y acopio de escombros. Limpieza de los restos de obra. Carga mecánica de escombros sobre camión o contenedor.
Criterio de cuantificación de proyecto: Superficie medida según documentación gráfica de Proyecto.
Criterio de cuantificación de obra: Se medirá la superficie realmente demolida según especificaciones de Proyecto.

| Código | Ud | Descripción | Rendimiento | Precio | Importe |
|---|---|---|---|---|---|
| mq01exn050c | h | Retroexcavadora sobre ruedas, de 85 kW, con martillo rompedor. (maquinaria) | 0.023 | 1130.58 | 26.003 |
| mq01ret010 | h | Miniretrocargadora sobre ruedas de 15 kW. (maquinaria) | 0.011 | 712.27 | 7.835 |
| mo113 | h | Cabo albañil. (mano de obra) | 0.03 | 70.3 | 2.109 |
| % | % | Herramienta menor | 2 % | 35.947 | 0.719 |
|  |  | Costes directos |  |  | 36.666 |

Residuos:
- demolición: ruo010413 Residuos del corte y serrado de piedra distintos de los mencionados en el código 01 04 07. (componente de residuo); rendimiento 108 kg; Código LER 01 04 13; Masa del elemento 1 kg; Volumen 0.000667 m3
- demolición: ruo170101 Hormigón (hormigones, morteros y prefabricados). (componente de residuo); rendimiento 59.05 kg; Código LER 17 01 01; Masa del elemento 1 kg; Volumen 0.000667 m3
