# Desmontaje de mampara

- Propiedad del archivo: CYPE Ingenieros S.A.
- Formato: FIEBDC-3/2016
- Programa: Generador de precios de la construcción. CYPE Ingenieros, S.A.
- Fecha: 06/10/2024
- Ámbito geográfico: México
- Divisa: MXN
- Costes indirectos: 3 %
- Gastos generales: 13 %
- Beneficio industrial: 6 %
- IVA: 16 %

## D Demoliciones

### DP Muros divisorios

#### DPM Mamparas

**DPM010** m² Desmontaje de mampara.
Desmontaje de mampara separadora acristalada formada por paneles de acero, aluminio, madera, PVC o similar, con medios manuales, sin deteriorar los elementos constructivos a los que se sujeta, y carga manual sobre camión o contenedor.
Incluye: Desmontaje del vidrio. Desmontaje del elemento. Retirada y acopio del material desmontado. Limpieza de los restos de obra. Carga manual del material desmontado y restos de obra sobre camión o contenedor.
Criterio de cuantificación de proyecto: Superficie medida según documentación gráfica de Proyecto.
Criterio de cuantificación de obra: Se medirá la superficie realmente desmontada según especificaciones de Proyecto.

| Código | Ud | Descripción | Rendimiento | Precio | Importe |
|---|---|---|---|---|---|
| mo011 | h | Oficial montador. (mano de obra) | 0.255 | 125.33 | 31.959 |
| mo080 | h | Ayudante montador. (mano de obra) | 0.255 | 74.26 | 18.936 |
| mo110 | h | Ayudante vidriero. (mano de obra) | 0.125 | 78.96 | 9.870 |
| % | % | Herramienta menor | 2 % | 60.765 | 1.215 |
|  |  | Costes directos |  |  | 61.980 |

Residuos:
- demolición: ruo170202 Vidrio. (componente de residuo); rendimiento 3.6 kg; Código LER 17 02 02; Masa del elemento 1 kg; Volumen 0.001 m3
- demolición: ruo170904 Residuos mezclados de construcción y demolición distintos de los especificados en los códigos 17 09 01, 17 09 02 y 17 09 03. (componente de residuo); rendimiento 5.04 kg; Código LER 17 09 04; Masa del elemento 1 kg; Volumen 0.000667 m3
