# Demolición completa de techumbre plana no transitable, ventilada, autoprotegida

- Propiedad del archivo: CYPE Ingenieros S.A.
- Formato: FIEBDC-3/2016
- Programa: Generador de precios de la construcción. CYPE Ingenieros, S.A.
- Fecha: 06/10/2024
- Ámbito geográfico: México
- Divisa: MXN
- Costes indirectos: 3 %
- Gastos generales: 13 %
- Beneficio industrial: 6 %
- IVA: 16 %

## D Demoliciones

### DQ Techumbres

#### DQA Planas

**DQA070** m² Demolición completa de techumbre plana no transitable, ventilada, autoprotegida.
Demolición completa de techumbre plana no transitable, ventilada, autoprotegida, con martillo neumático, sin afectar a la estabilidad de los elementos constructivos contiguos, y carga manual sobre camión o contenedor.
Criterio de valoración económica: El precio incluye la demolición de todas las capas que componen la techumbre, incluyendo la formación de pendientes con muros divisorios aligerados y la demolición de los coladeras.
Incluye: Demolición del elemento. Fragmentación de los escombros en piezas manejables. Retirada y acopio de escombros. Limpieza de los restos de obra. Carga manual de escombros sobre camión o contenedor.
Criterio de cuantificación de proyecto: Superficie medida según documentación gráfica de Proyecto.
Criterio de cuantificación de obra: Se medirá la superficie realmente demolida según especificaciones de Proyecto.

| Código | Ud | Descripción | Rendimiento | Precio | Importe |
|---|---|---|---|---|---|
| mo112 | h | Peón albañil. (mano de obra) | 0.155 | 72.64 | 11.259 |
| mo113 | h | Cabo albañil. (mano de obra) | 1.101 | 71.46 | 78.677 |
| % | % | Herramienta menor | 2 % | 89.936 | 1.799 |
|  |  | Costes directos |  |  | 91.735 |

Residuos:
- demolición: ruo170101 Hormigón (hormigones, morteros y prefabricados). (componente de residuo); rendimiento 76 kg; Código LER 17 01 01; Masa del elemento 1 kg; Volumen 0.000667 m3
- demolición: ruo170102 Ladrillos. (componente de residuo); rendimiento 47.777 kg; Código LER 17 01 02; Masa del elemento 1 kg; Volumen 0.0008 m3
- demolición: ruo170302 Mezclas bituminosas distintas de las especificadas en el código 17 03 01. (componente de residuo); rendimiento 4.3 kg; Código LER 17 03 02; Masa del elemento 1 kg; Volumen 0.001 m3
- demolición: ruo170604 Materiales de aislamiento distintos de los especificados en los códigos 17 06 01 y 17 06 03. (componente de residuo); rendimiento 2 kg; Código LER 17 06 04; Masa del elemento 1 kg; Volumen 0.001667 m3
- demolición: ruo170904 Residuos mezclados de construcción y demolición distintos de los especificados en los códigos 17 09 01, 17 09 02 y 17 09 03. (componente de residuo); rendimiento 0.15 kg; Código LER 17 09 04; Masa del elemento 1 kg; Volumen 0.000667 m3
