# Retirada de material de relleno en junta de contracción en techumbre plana

- Propiedad del archivo: CYPE Ingenieros S.A.
- Formato: FIEBDC-3/2016
- Programa: Generador de precios de la construcción. CYPE Ingenieros, S.A.
- Fecha: 06/10/2024
- Ámbito geográfico: México
- Divisa: MXN
- Costes indirectos: 3 %
- Gastos generales: 13 %
- Beneficio industrial: 6 %
- IVA: 16 %

## D Demoliciones

### DQ Techumbres

#### DQS Puntos singulares

**DQS010** m Retirada de material de relleno en junta de contracción en techumbre plana.
Retirada de material de relleno en junta estructural en techumbre plana, con medios manuales, y carga manual sobre camión o contenedor.
Incluye: Retirada del elemento. Acopio del material retirado. Limpieza de los restos de obra. Carga manual del material retirado y restos de obra sobre camión o contenedor.
Criterio de cuantificación de proyecto: Longitud medida según documentación gráfica de Proyecto.
Criterio de cuantificación de obra: Se medirá la longitud realmente desmontada según especificaciones de Proyecto.

| Código | Ud | Descripción | Rendimiento | Precio | Importe |
|---|---|---|---|---|---|
| mo113 | h | Cabo albañil. (mano de obra) | 0.078 | 71.46 | 5.574 |
| % | % | Herramienta menor | 2 % | 5.574 | 0.111 |
|  |  | Costes directos |  |  | 5.685 |

Residuos:
- demolición: ruo170302 Mezclas bituminosas distintas de las especificadas en el código 17 03 01. (componente de residuo); rendimiento 0.54 kg; Código LER 17 03 02; Masa del elemento 1 kg; Volumen 0.001 m3
