# Levantado de revestimientos ligeros

- Propiedad del archivo: CYPE Ingenieros S.A.
- Formato: FIEBDC-3/2016
- Programa: Generador de precios de la construcción. CYPE Ingenieros, S.A.
- Fecha: 06/10/2024
- Ámbito geográfico: México
- Divisa: MXN
- Costes indirectos: 3 %
- Gastos generales: 13 %
- Beneficio industrial: 6 %
- IVA: 16 %

## D Demoliciones

### DR Revestimientos y lambrines

#### DRD Decorativos

**DRD010** m² Levantado de revestimientos ligeros.
Levantado de revestimiento textil en paramentos interiores, con medios manuales, sin deteriorar la superficie soporte, que quedará al descubierto y preparada para su posterior revestimiento, y carga manual sobre camión o contenedor.
Incluye: Levantado del elemento. Retirada y acopio del material levantado. Limpieza de los restos de obra. Carga manual del material levantado y restos de obra sobre camión o contenedor.
Criterio de cuantificación de proyecto: Superficie medida según documentación gráfica de Proyecto.
Criterio de cuantificación de obra: Se medirá la superficie realmente demolida según especificaciones de Proyecto.

| Código | Ud | Descripción | Rendimiento | Precio | Importe |
|---|---|---|---|---|---|
| mo113 | h | Cabo albañil. (mano de obra) | 0.215 | 71.46 | 15.364 |
| % | % | Herramienta menor | 2 % | 15.364 | 0.307 |
|  |  | Costes directos |  |  | 15.671 |

Residuos:
- demolición: ruo170904 Residuos mezclados de construcción y demolición distintos de los especificados en los códigos 17 09 01, 17 09 02 y 17 09 03. (componente de residuo); rendimiento 0.5 kg; Código LER 17 09 04; Masa del elemento 1 kg; Volumen 0.000667 m3
- demolición: ruo200111 Tejidos. (componente de residuo); rendimiento 0.75 kg; Código LER 20 01 11; Masa del elemento 1 kg; Volumen 0.001333 m3
