# Desmontaje de farola

- Propiedad del archivo: CYPE Ingenieros S.A.
- Formato: FIEBDC-3/2016
- Programa: Generador de precios de la construcción. CYPE Ingenieros, S.A.
- Fecha: 23/05/2024
- Ámbito geográfico: México
- Divisa: MXN
- Costes indirectos: 3 %
- Gastos generales: 13 %
- Beneficio industrial: 6 %
- IVA: 16 %

## D Demoliciones

### DU Urbanización interior del predio

#### DUI Iluminación exterior

**DUI030** Ud Desmontaje de farola.
Desmontaje de farola con columna de acero, de entre 10 y 12 m de altura, y carga manual sobre camión o contenedor.
Criterio de valoración económica: El precio incluye el desmontaje de los accesorios y de los elementos de fijación, pero no incluye la demolición de la cimentación.
Incluye: Desmontaje del elemento. Fragmentación del material desmontado en piezas manejables. Retirada y acopio del material desmontado. Limpieza de los restos de obra. Carga manual del material desmontado y restos de obra sobre camión o contenedor.
Criterio de cuantificación de proyecto: Número de unidades previstas, según documentación gráfica de Proyecto.
Criterio de cuantificación de obra: Se medirá el número de unidades realmente desmontadas según especificaciones de Proyecto.

| Código | Ud | Descripción | Rendimiento | Precio | Importe |
|---|---|---|---|---|---|
| mq04cag010a | h | Camión con grúa de hasta 6 t. (maquinaria) | 0.696 | 860.11 | 598.637 |
| mq07cce010a | h | Camión con cesta elevadora de brazo articulado de 16 m de altura máxima de trabajo y 260 kg de carga máxima. (maquinaria) | 0.116 | 330.14 | 38.296 |
| mo003 | h | Oficial electricista. (mano de obra) | 0.386 | 123.28 | 47.586 |
| mo102 | h | Ayudante electricista. (mano de obra) | 0.386 | 72.91 | 28.143 |
| mo112 | h | Peón albañil. (mano de obra) | 1.543 | 71.45 | 110.247 |
| mo113 | h | Cabo albañil. (mano de obra) | 0.386 | 70.3 | 27.136 |
| % | % | Herramienta menor | 2 % | 850.045 | 17.001 |
|  |  | Costes directos |  |  | 867.046 |

Residuos:
- demolición: ruo170203 Plástico. (componente de residuo); rendimiento 0.7 kg; Código LER 17 02 03; Masa del elemento 1 kg; Volumen 0.001667 m3
- demolición: ruo170405 Hierro y acero. (componente de residuo); rendimiento 135.96 kg; Código LER 17 04 05; Masa del elemento 1 kg; Volumen 0.000476 m3
- demolición: ruo170407 Metales mezclados. (componente de residuo); rendimiento 2.8 kg; Código LER 17 04 07; Masa del elemento 1 kg; Volumen 0.000667 m3
