# Acero en columnas

- Propiedad del archivo: CYPE Ingenieros S.A.
- Formato: FIEBDC-3/2016
- Programa: Generador de precios de la construcción. CYPE Ingenieros, S.A.
- Fecha: 23/05/2024
- Ámbito geográfico: México
- Divisa: MXN
- Costes indirectos: 3 %
- Gastos generales: 13 %
- Beneficio industrial: 6 %
- IVA: 16 %

## E Estructuras

### EA Acero

#### EAS Columnas

**EAS010** kg Acero en columnas.
Acero A 36, en columnas formados por piezas simples de perfiles laminados en caliente, acabado con imprimación antioxidante, colocado con uniones soldadas en obra, a una altura de hasta 3 m.
Criterio de valoración económica: El precio incluye las soldaduras, los cortes, los despuntes, las piezas especiales, las placas de arranque y de transición de columna inferior a superior, los casquillos y los elementos auxiliares de montaje.
Incluye: Limpieza y preparación del plano de apoyo. Replanteo y marcado de los ejes. Colocación y fijación provisional de la columna. Aplomado y nivelación. Ejecución de las uniones soldadas.
Criterio de cuantificación de proyecto: Peso nominal medido según documentación gráfica de Proyecto.
Criterio de cuantificación de obra: Se determinará, a partir del peso obtenido en báscula oficial de las unidades llegadas a obra, el peso de las unidades realmente ejecutadas según especificaciones de Proyecto.

| Código | Ud | Descripción | Rendimiento | Precio | Importe |
|---|---|---|---|---|---|
| mt07ala000ab | kg | Acero laminado A 36, en perfiles laminados en caliente, según ASTM A 36, piezas simples, para aplicaciones estructurales, acabado con imprimación antioxidante. Trabajado y montado en taller, para colocar con uniones soldadas en obra. (material) | 1 | 29.89 | 29.890 |
| mq08sol020 | h | Equipo y elementos auxiliares para soldadura eléctrica. (maquinaria) | 0.017 | 53.18 | 0.904 |
| mo047 | h | Oficial montador de estructura metálica. (mano de obra) | 0.023 | 124.86 | 2.872 |
| mo094 | h | Ayudante montador de estructura metálica. (mano de obra) | 0.023 | 75.97 | 1.747 |
| % | % | Herramienta menor | 2 % | 35.413 | 0.708 |
|  |  | Costes directos |  |  | 36.121 |

Residuos:
- colocación: mt07ala000ab; factor de residuo 0.0045

## Recursos

**mt07ala000ab** kg Acero laminado A 36
Datos técnicos: Coste energético 9.830 MJ; Emisión de CO2 0.510 kg; Código LER 17 04 05; Masa del elemento 1 kg; Volumen 0.000476 m3
