# Acero en correas metálicas

- Propiedad del archivo: CYPE Ingenieros S.A.
- Formato: FIEBDC-3/2016
- Programa: Generador de precios de la construcción. CYPE Ingenieros, S.A.
- Fecha: 02/11/2025
- Ámbito geográfico: México
- Divisa: MXN
- Costes indirectos: 3 %
- Gastos generales: 13 %
- Beneficio industrial: 6 %
- IVA: 16 %

## E Estructuras

### EA Acero

#### EAT Estructuras para techumbres

**EAT030** kg Acero en correas metálicas.
Acero A 36, en correas metálicas formadas por piezas simples de perfiles conformados en frío, acabado galvanizado, fijadas a los armados con uniones atornilladas en obra.
Criterio de valoración económica: El precio incluye los tornillos, los cortes, los despuntes, las piezas especiales, los casquillos y los elementos auxiliares de montaje, pero no incluye la lámina o panel que actuará como techumbre.
Incluye: Replanteo de las correas sobre los armados. Presentación de las correas sobre los armados. Aplomado y nivelación definitivos. Ejecución de las uniones atornilladas.
Criterio de cuantificación de proyecto: Peso nominal medido según documentación gráfica de Proyecto.
Criterio de cuantificación de obra: Se determinará, a partir del peso obtenido en báscula oficial de las unidades llegadas a obra, el peso de las unidades realmente ejecutadas según especificaciones de Proyecto.

| Código | Ud | Descripción | Rendimiento | Precio | Importe |
|---|---|---|---|---|---|
| mt07ali000f | kg | Acero A 36, en perfiles conformados en frío, según ASTM A 36, para correa formada por pieza simple, acabado galvanizado, incluso accesorios, tornillería y elementos de anclaje. Trabajado y montado en taller, para colocar con uniones atornilladas en obra. (material) | 1 | 48.43 | 48.430 |
| mo047 | h | Oficial montador de estructura metálica. (mano de obra) | 0.044 | 132.49 | 5.830 |
| mo094 | h | Ayudante montador de estructura metálica. (mano de obra) | 0.025 | 80.62 | 2.016 |
| % | % | Herramienta menor | 2 % | 56.276 | 1.126 |
|  |  | Costes directos |  |  | 57.402 |

Residuos:
- colocación: mt07ali000f; factor de residuo 0.0045

## Recursos

**mt07ali000f** kg Acero A 36, en perfiles conformados en frío
Datos técnicos: Coste energético 14.060 MJ; Emisión de CO2 0.570 kg; Código LER 17 04 05; Masa del elemento 1 kg; Volumen 0.000476 m3
