# Armado ligera autoportante de techumbre inclinada

- Propiedad del archivo: CYPE Ingenieros S.A.
- Formato: FIEBDC-3/2016
- Programa: Generador de precios de la construcción. CYPE Ingenieros, S.A.
- Fecha: 06/10/2024
- Ámbito geográfico: México
- Divisa: MXN
- Costes indirectos: 3 %
- Gastos generales: 13 %
- Beneficio industrial: 6 %
- IVA: 16 %

## E Estructuras

### EA Acero

#### EAT Estructuras para techumbres

**EAT020** m² Armado ligera autoportante de techumbre inclinada.
Armado ligera autoportante de techumbre inclinada, sobre espacio no habitable formada por acero A 36, en perfiles conformados en frío, según ASTM A 36, acabado galvanizado, con una cuantía de acero de 5 kg/m².
Criterio de valoración económica: El precio incluye los tornillos, los cortes, los despuntes, las piezas especiales, los casquillos y los elementos auxiliares de montaje.
Incluye: Replanteo y marcado de los ejes. Izado y presentación de los extremos de la estructura mediante grúa. Aplomado. Resolución de las uniones. Reglajes de las piezas y ajuste definitivo de las uniones entre los diferentes componentes de la estructura.
Criterio de cuantificación de proyecto: Superficie medida por su intradós en verdadera magnitud, según documentación gráfica de Proyecto.
Criterio de cuantificación de obra: Se medirá, en verdadera magnitud, por el intradós, la superficie realmente ejecutada según especificaciones de Proyecto.

| Código | Ud | Descripción | Rendimiento | Precio | Importe |
|---|---|---|---|---|---|
| mt07ali000c | kg | Acero A 36, en perfiles conformados en frío, según ASTM A 36, acabado galvanizado, incluso accesorios, tornillería y elementos de anclaje. Trabajado y montado en taller, para colocar con uniones atornilladas en obra. (material) | 5 | 101.59 | 507.950 |
| mo047 | h | Oficial montador de estructura metálica. (mano de obra) | 0.467 | 126.93 | 59.276 |
| mo094 | h | Ayudante montador de estructura metálica. (mano de obra) | 0.467 | 77.23 | 36.066 |
| % | % | Herramienta menor | 2 % | 603.292 | 12.066 |
|  |  | Costes directos |  |  | 615.358 |

Residuos:
- colocación: mt07ali000c; factor de residuo 0.0045

## Recursos

**mt07ali000c** kg Acero A 36, en perfiles conformados en frío
Datos técnicos: Coste energético 9.830 MJ; Emisión de CO2 0.510 kg; Código LER 17 04 05; Masa del elemento 1 kg; Volumen 0.000476 m3
