# Columna de piedra natural

- Propiedad del archivo: CYPE Ingenieros S.A.
- Formato: FIEBDC-3/2016
- Programa: Generador de precios de la construcción. CYPE Ingenieros, S.A.
- Fecha: 06/10/2024
- Ámbito geográfico: México
- Divisa: MXN
- Costes indirectos: 3 %
- Gastos generales: 13 %
- Beneficio industrial: 6 %
- IVA: 16 %

## E Estructuras

### EC Cantería

#### ECP Columnas

**ECP010** Ud Columna de piedra natural.
Columna de granito Gris Mondariz, con fuste de sección circular de 30 cm de diámetro, 200 cm de alto y acabado aserrado. Colocación en obra: mediante su apoyo sobre la superficie soporte.
Incluye: Replanteo de ejes y perímetro de la columna. Colocación de la columna. Aplomado y nivelación del conjunto. Emboquillado.
Criterio de cuantificación de proyecto: Número de unidades previstas, según documentación gráfica de Proyecto.
Criterio de cuantificación de obra: Se medirá el número de unidades realmente ejecutadas según especificaciones de Proyecto.

| Código | Ud | Descripción | Rendimiento | Precio | Importe |
|---|---|---|---|---|---|
| mt06cpn010aad | Ud | Columna de granito Gris Mondariz, con fuste de sección circular de 30 cm de diámetro, 200 cm de alto y acabado aserrado. (material) | 1 | 11384.06 | 11384.060 |
| mq07gte010c | h | Grúa autopropulsada de brazo telescópico con una capacidad de elevación de 30 t y 27 m de altura máxima de trabajo. (maquinaria) | 1.159 | 1161.95 | 1346.700 |
| mo022 | h | Oficial colocador de piedra natural. (mano de obra) | 3.888 | 121.97 | 474.219 |
| mo060 | h | Ayudante colocador de piedra natural. (mano de obra) | 3.888 | 74.26 | 288.723 |
| % | % | Herramienta menor | 2 % | 13493.702 | 269.874 |
|  |  | Costes directos |  |  | 13763.576 |

Residuos:
- colocación: mt06cpn010aad Columna de granito Gris Mondariz, con fuste de sección circular de 30 cm de diámetro, 200 cm de alto y acabado aserrado; factor de residuo 0.0133885

## Recursos

**mt06cpn010aad** Ud Columna de granito Gris Mondariz, con fuste de sección circular de 30 cm de diámetro, 200 cm de alto y acabado aserrado
Datos técnicos: Coste energético 764.546 MJ; Emisión de CO2 33.081 kg; Código LER 01 04 13; Masa del elemento 367.57 kg; Volumen 0.245047 m3
