# Arco de mampostería de tabique de barro

- Propiedad del archivo: CYPE Ingenieros S.A.
- Formato: FIEBDC-3/2016
- Programa: Generador de precios de la construcción. CYPE Ingenieros, S.A.
- Fecha: 06/10/2024
- Ámbito geográfico: México
- Divisa: MXN
- Costes indirectos: 3 %
- Gastos generales: 13 %
- Beneficio industrial: 6 %
- IVA: 16 %

## E Estructuras

### EF Mampostería

#### EFR Arcos

**EFR010** Ud Arco de mampostería de tabique de barro.
Arco estructural de medio punto, con una cara aparente, de 90 cm de claro libre y 45 cm de flecha, 11,5 cm de espesor y 24 cm de ancho, realizado con tabique de barro aparente perforado hidrofugado, color Salmón, acabado liso, 24x11,5x5 cm, junta rehundida, asentado con mortero de cemento confeccionado en obra, con 250 kg/m³ de cemento, color gris, dosificación 1:6, suministrado en sacos; montaje y desmontaje de cimbras y apeos.
Incluye: Montaje de cimbras y apeos. Replanteo de los muros divisorios. Marcado del perímetro. Preparación del mortero. Colocación de los muros divisorios. Limpieza del paramento. Resolución de encuentros. Desmontaje de cimbras y apeos. Retundido, refino y emboquillado del arco. Repaso del intradós.
Criterio de cuantificación de proyecto: Número de unidades previstas, según documentación gráfica de Proyecto.
Criterio de cuantificación de obra: Se medirá el número de unidades realmente ejecutadas según especificaciones de Proyecto.

| Código | Ud | Descripción | Rendimiento | Precio | Importe |
|---|---|---|---|---|---|
| mt05plt010bb | Ud | Tabique de barro aparente perforado hidrofugado, color Salmón, acabado liso, 24x11,5x5 cm, densidad 1700 kg/m³. (material) | 24 | 4.25 | 102.000 |
| mt08aaa010a | m³ | Agua. (material) | 0.004 | 22.64 | 0.091 |
| mt01arg005a | t | Arena de cantera, para mortero hecho en obra. (material) | 0.008 | 312.71 | 2.502 |
| mt08cem000f | kg | Cemento gris en sacos. (material) | 1.198 | 2.22 | 2.660 |
| mt08cim010aa | m² | Cimbra de madera de pino, dimensionada para soportar una carga máxima de trabajo de 200 kg/m², para formación de arco estructural de medio punto. (material) | 0.339 | 1154.45 | 391.359 |
| mq06hor010 | h | Revolvedora de concreto eléctrica con una capacidad de amasado de 160 l. (maquinaria) | 0.004 | 53.42 | 0.214 |
| mo021 | h | Oficial albañil especializado en trabajos de mampostería. (mano de obra) | 1.794 | 121.97 | 218.814 |
| mo114 | h | Peón albañil especializado en trabajos de mampostería. (mano de obra) | 0.953 | 71.46 | 68.101 |
| mo017 | h | Oficial carpintero. (mano de obra) | 0.44 | 123.73 | 54.441 |
| mo058 | h | Ayudante carpintero. (mano de obra) | 0.22 | 74.72 | 16.438 |
| % | % | Herramienta menor | 2 % | 856.620 | 17.132 |
|  |  | Costes directos |  |  | 873.752 |

Residuos:
- colocación: mt05plt010bb Tabique de barro aparente perforado hidrofugado, color Salmón, acabado liso, 24x11,5x5 cm, densidad 1700 kg/m³; factor de residuo 0.0315
- colocación: mt01arg005a Arena de cantera, para mortero hecho en obra; factor de residuo 0.00501329
- colocación: mt08cem000f Cemento gris en sacos; factor de residuo 0.0063
- colocación: mt08cim010aa; factor de residuo 1

## Recursos

**mt05plt010bb** Ud Tabique de barro aparente perforado hidrofugado, color Salmón, acabado liso, 24x11,5x5 cm, densidad 1700 kg/m³
Datos técnicos: Coste energético 29.252 MJ; Emisión de CO2 0.443 kg; Código LER 17 01 02; Masa del elemento 1.7 kg; Volumen 0.00136 m3
Residuos:
- embalaje: re170201 Madera. (componente de residuo); rendimiento 0.002 kg; Código LER 17 02 01; Masa del elemento 1 kg; Volumen 0.000909 m3
- embalaje: re170203 Plástico. (componente de residuo); rendimiento 0.001 kg; Código LER 17 02 03; Masa del elemento 1 kg; Volumen 0.001667 m3

**mt08aaa010a** m³ Agua
Datos técnicos: Coste energético 60.000 MJ; Emisión de CO2 30.000 kg

**mt01arg005a** t Arena de cantera, para mortero hecho en obra
Datos técnicos: Coste energético 75.000 MJ; Emisión de CO2 4.000 kg; Código LER 01 04 08; Masa del elemento 1000 kg; Volumen 0.666667 m3

**mt08cem000f** kg Cemento gris en sacos
Datos técnicos: Coste energético 7.174 MJ; Emisión de CO2 0.904 kg; Código LER 17 01 01; Masa del elemento 1 kg; Volumen 0.000667 m3
Residuos:
- embalaje: re150101 Envases de papel y cartón. (componente de residuo); rendimiento 0.014 kg; Código LER 15 01 01; Masa del elemento 1 kg; Volumen 0.001333 m3
- embalaje: re170201 Madera; rendimiento 0.001 kg
- embalaje: re170203 Plástico; rendimiento 0.003 kg

**mt08cim010aa** m² Cimbra de madera de pino
Datos técnicos: Coste energético 1630.080 MJ; Emisión de CO2 -22.320 kg; Código LER 17 02 01; Masa del elemento 12 kg; Volumen 0.010909 m3
