# Refuerzo de columna de concreto reforzado, mediante recrecido con concreto lanzado

- Propiedad del archivo: CYPE Ingenieros S.A.
- Formato: FIEBDC-3/2016
- Programa: Generador de precios de la construcción. CYPE Ingenieros, S.A.
- Fecha: 23/05/2024
- Ámbito geográfico: México
- Divisa: MXN
- Costes indirectos: 3 %
- Gastos generales: 13 %
- Beneficio industrial: 6 %
- IVA: 16 %

## E Estructuras

### EH Concreto reforzado

#### EHH Refuerzos con concreto

**EHH020** m Refuerzo de columna de concreto reforzado, mediante recrecido con concreto lanzado.
Refuerzo de columna de concreto reforzado de 30x30 cm, mediante recrecido de 10 cm de espesor en todas sus caras, con concreto f'c=25 MPa (250 kg/cm²), clasificación de exposición A1, tamaño máximo del agregado 20 mm, revenimiento mayor de 10 cm, lanzado por vía húmeda, armado con una cuantía de acero de 120 kg/m³ de acero fy=4200 kg/cm².
Criterio de valoración económica: El precio incluye el habilitado del acero (corte y doblez) y el armado en el lugar definitivo de su colocación en obra.
Incluye: Picado de la totalidad del recubrimiento de la columna. Limpieza de la superficie de concreto. Colocación de los armados de refuerzo. Proyección del concreto. Limpieza de los restos.
Criterio de cuantificación de proyecto: Longitud medida a ejes, según documentación gráfica de Proyecto.
Criterio de cuantificación de obra: Se medirá, a ejes, la longitud realmente ejecutada según especificaciones de Proyecto.

| Código | Ud | Descripción | Rendimiento | Precio | Importe |
|---|---|---|---|---|---|
| mt10hes200a | m³ | Concreto para lanzar, f'c=25 MPa (250 kg/cm²), clasificación de exposición A1, tamaño máximo del agregado 20 mm, revenimiento mayor de 10 cm, con una dosificación de cemento de 400 kg/m³, premezclado. (material) | 0.168 | 2039.21 | 342.587 |
| mt07aco080a | kg | Acero fy=4200 kg/cm², de varios diámetros, según NMX-C-407-ONNCCE. (material) | 19.584 | 12.85 | 251.654 |
| mt08var050 | kg | Alambre galvanizado para atar, de 1,30 mm de diámetro. (material) | 0.134 | 22.86 | 3.063 |
| mq06gun010 | h | Lanzadora de concreto por vía húmeda 33 kW. (maquinaria) | 0.29 | 225.77 | 65.473 |
| mo043 | h | Oficial fierrero. (mano de obra) | 0.258 | 124.86 | 32.214 |
| mo090 | h | Ayudante fierrero. (mano de obra) | 0.287 | 75.97 | 21.803 |
| mo045 | h | Oficial concretero. (mano de obra) | 3.052 | 124.86 | 381.073 |
| mo092 | h | Ayudante concretero. (mano de obra) | 1.368 | 75.97 | 103.927 |
| % | % | Herramienta menor | 2 % | 1201.794 | 24.036 |
|  |  | Costes directos |  |  | 1225.830 |

Residuos:
- colocación: mt10hes200a; factor de residuo 0.0012682
- colocación: mt07aco080a Acero fy=4200 kg/cm², de varios diámetros, según NMX-C-407-ONNCCE; factor de residuo 0.01386
- colocación: mt08var050 Alambre galvanizado para atar, de 1,30 mm de diámetro; factor de residuo 0.0038

## Recursos

**mt10hes200a** m³ Concreto para lanzar
Datos técnicos: Coste energético 1840.000 MJ; Emisión de CO2 230.000 kg; Código LER 17 01 01; Masa del elemento 2300 kg; Volumen 1.533333 m3

**mt07aco080a** kg Acero fy=4200 kg/cm², de varios diámetros, según NMX-C-407-ONNCCE
Datos técnicos: Coste energético 9.830 MJ; Emisión de CO2 0.510 kg; Código LER 17 04 05; Masa del elemento 1 kg; Volumen 0.000476 m3

**mt08var050** kg Alambre galvanizado para atar, de 1,30 mm de diámetro
Datos técnicos: Coste energético 25.100 MJ; Emisión de CO2 2.560 kg; Código LER 17 04 05; Masa del elemento 1 kg; Volumen 0.000476 m3
