# Sistema de cimbra para columna circular

- Propiedad del archivo: CYPE Ingenieros S.A.
- Formato: FIEBDC-3/2016
- Programa: Generador de precios de la construcción. CYPE Ingenieros, S.A.
- Fecha: 06/10/2024
- Ámbito geográfico: México
- Divisa: MXN
- Costes indirectos: 3 %
- Gastos generales: 13 %
- Beneficio industrial: 6 %
- IVA: 16 %

## E Estructuras

### EH Concreto reforzado

#### EHS Columnas

**EHS013** m² Sistema de cimbra para columna circular.
Construcción y desmontaje de sistema de cimbra desechable, para formación de columna circular de concreto reforzado de 35 cm de diámetro medio, con acabado para revestir en planta de hasta 3 m de altura libre, formado por: superficie de la cimbra de moldes cilíndricos de bandas de papel kraft, aluminio y polietileno, de un solo uso y estructura soporte vertical de puntales metálicos, amortizables en 150 usos.
Incluye: Replanteo. Montaje del sistema de cimbra. Desmontaje de la cimbra.
Criterio de cuantificación de proyecto: Superficie de cimbra en contacto con el concreto, medida según documentación gráfica de Proyecto.
Criterio de cuantificación de obra: Se medirá la superficie de cimbra en contacto con el concreto realmente ejecutada según especificaciones de Proyecto.

| Código | Ud | Descripción | Rendimiento | Precio | Importe |
|---|---|---|---|---|---|
| mt08tub020ae | m² | Molde cilíndrico desechable, de bandas de papel kraft, aluminio y polietileno en espiral, para cimbra de columnas de concreto, de hasta 3 m de altura y 35 cm de diámetro medio, para acabado no visto del concreto. Incluso accesorios de montaje. (material) | 1 | 299.93 | 299.930 |
| mt50spa081a | Ud | Puntal metálico telescópico, de hasta 3 m de altura. (material) | 0.007 | 290.54 | 2.034 |
| mo044 | h | Oficial carpintero de obra negra. (mano de obra) | 0.257 | 126.93 | 32.621 |
| mo091 | h | Ayudante carpintero de obra negra. (mano de obra) | 0.257 | 77.23 | 19.848 |
| % | % | Herramienta menor | 2 % | 354.433 | 7.089 |
|  |  | Costes directos |  |  | 361.522 |

Residuos:
- colocación: mt08tub020ae; factor de residuo 1
- colocación: mt50spa081a Puntal metálico telescópico, de hasta 3 m de altura; factor de residuo 1

## Recursos

**mt08tub020ae** m² Molde cilíndrico desechable
Datos técnicos: Coste energético 1.228 MJ; Emisión de CO2 1.933 kg; Código LER 20 01 01; Masa del elemento 2.274 kg; Volumen 0.003032 m3

**mt50spa081a** Ud Puntal metálico telescópico, de hasta 3 m de altura
Datos técnicos: Coste energético 97.317 MJ; Emisión de CO2 5.049 kg; Código LER 17 04 05; Masa del elemento 9.9 kg; Volumen 0.004714 m3
