# Anclaje químico estructural sobre concreto, mediante ampolla química

- Propiedad del archivo: CYPE Ingenieros S.A.
- Formato: FIEBDC-3/2016
- Programa: Generador de precios de la construcción. CYPE Ingenieros, S.A.
- Fecha: 23/05/2024
- Ámbito geográfico: México
- Divisa: MXN
- Costes indirectos: 3 %
- Gastos generales: 13 %
- Beneficio industrial: 6 %
- IVA: 16 %

## E Estructuras

### EH Concreto reforzado

#### EHW Anclajes estructurales

**EHW011** Ud Anclaje químico estructural sobre concreto, mediante ampolla química.
Anclaje químico estructural realizado sobre concreto de resistencia característica mínima 20 N/mm², mediante perforación de 10 mm de diámetro y 85 mm de profundidad en cuyo interior se alojará una ampolla de resina de viniléster libre de estireno, con arena de cuarzo o corindón y posterior inserción de varilla roscada con tuerca y arandela de acero inoxidable A4-70, según ISO 3506-1, de 8 mm de diámetro y 110 mm de longitud.
Incluye: Replanteo de la posición del anclaje. Ejecución de la perforación. Limpieza del polvo resultante. Inserción de la ampolla. Introducción del elemento de fijación. Aplicación del par de apriete con llave dinamométrica. Limpieza de los restos sobrantes.
Criterio de cuantificación de proyecto: Número de unidades previstas, según documentación gráfica de Proyecto.
Criterio de cuantificación de obra: Se medirá el número de unidades realmente ejecutadas según especificaciones de Proyecto.

| Código | Ud | Descripción | Rendimiento | Precio | Importe |
|---|---|---|---|---|---|
| mt26reh102a | Ud | Ampolla de resina de viniléster de alta resistencia, libre de estireno, de 8 mm de diámetro, a base de metacrilato de uretano, endurecedor y arena de cuarzo o corindón, para la ejecución de anclajes químicos estructurales. (material) | 1 | 43.64 | 43.640 |
| mt26reh305wa | Ud | Anclaje compuesto por varilla roscada de acero inoxidable A4-70, según ISO 3506-1 de 8 mm de diámetro, y 110 mm de longitud, tuerca y arandela, para fijaciones sobre estructuras de concreto. (material) | 1 | 53.13 | 53.130 |
| mo020 | h | Oficial albañil. (mano de obra) | 0.132 | 119.98 | 15.837 |
| mo112 | h | Peón albañil. (mano de obra) | 0.132 | 71.45 | 9.431 |
| % | % | Herramienta menor | 2 % | 122.038 | 2.441 |
|  |  | Costes directos |  |  | 124.479 |

Residuos:
- colocación: mt26reh305wa; factor de residuo 0.0175116

## Recursos

**mt26reh305wa** Ud Anclaje compuesto por varilla roscada de acero inoxidable A4-70
Datos técnicos: Coste energético 4.470 MJ; Emisión de CO2 0.421 kg; Código LER 17 04 05; Masa del elemento 0.043 kg; Volumen 0.00002 m3
Residuos:
- embalaje: re170203 Plástico. (componente de residuo); rendimiento 0.025 kg; Código LER 17 02 03; Masa del elemento 1 kg; Volumen 0.001667 m3
