# Correa de madera aserrada

- Propiedad del archivo: CYPE Ingenieros S.A.
- Formato: FIEBDC-3/2016
- Programa: Generador de precios de la construcción. CYPE Ingenieros, S.A.
- Fecha: 06/10/2024
- Ámbito geográfico: México
- Divisa: MXN
- Costes indirectos: 3 %
- Gastos generales: 13 %
- Beneficio industrial: 6 %
- IVA: 16 %

## E Estructuras

### EM Madera

#### EMC Armados para techumbres

**EMC035** m³ Correa de madera aserrada.
Correa de madera aserrada de pino, de 70x70 mm de sección, con acabado cepillado; fijada sobre los armados con tornillos de cabeza avellanada, de acero al carbono.
Incluye: Replanteo de las correas sobre los armados. Presentación de las correas sobre los armados. Colocación y nivelación. Fijación a los armados.
Criterio de cuantificación de proyecto: Volumen medido según documentación gráfica de Proyecto, apoyándose en las mayores dimensiones transversales para aquellas piezas que no tengan escuadrías rectangulares o cuadradas, y la longitud incluyendo las entregas.
Criterio de cuantificación de obra: Se medirá el volumen realmente ejecutado según especificaciones de Proyecto, apoyándose en las mayores dimensiones transversales para aquellas piezas que no tengan escuadrías rectangulares o cuadradas, incluyendo en la longitud las entregas. Se consideran incluidos todos los elementos integrantes de la estructura señalados en los planos y detalles del Proyecto.

| Código | Ud | Descripción | Rendimiento | Precio | Importe |
|---|---|---|---|---|---|
| mt07mee101gd | m³ | Madera aserrada de pino para correas, de hasta 5 m de longitud, de 70x70 mm de sección, con acabado cepillado. (material) | 1 | 8417.48 | 8417.480 |
| mt07emr118lb | Ud | Tornillo de cabeza avellanada, de 6 mm de diámetro y 120 mm de longitud, de acero al carbono, con tratamiento superficial a base de resina epoxi, para clases de servicio 1, 2 y 3. (material) | 1166.181 | 8.9 | 10379.011 |
| mo048 | h | Oficial montador de estructura de madera. (mano de obra) | 36.024 | 126.93 | 4572.526 |
| mo095 | h | Ayudante montador de estructura de madera. (mano de obra) | 18.012 | 77.23 | 1391.067 |
| % | % | Herramienta menor | 2 % | 24760.084 | 495.202 |
|  |  | Costes directos |  |  | 25255.286 |

Residuos:
- colocación: mt07mee101gd Madera aserrada de pino para correas, de hasta 5 m de longitud, de 70x70 mm de sección, con acabado cepillado; factor de residuo 0.0015
- colocación: mt07emr118lb; factor de residuo 0.00328571

## Recursos

**mt07mee101gd** m³ Madera aserrada de pino para correas, de hasta 5 m de longitud, de 70x70 mm de sección, con acabado cepillado
Datos técnicos: Coste energético 17005.075 MJ; Emisión de CO2 -501.408 kg; Código LER 17 02 01; Masa del elemento 380 kg; Volumen 0.345455 m3
Residuos:
- embalaje: re170203 Plástico. (componente de residuo); rendimiento 0.04 kg; Código LER 17 02 03; Masa del elemento 1 kg; Volumen 0.001667 m3

**mt07emr118lb** Ud Tornillo de cabeza avellanada
Datos técnicos: Coste energético 0.174 MJ; Emisión de CO2 0.010 kg; Código LER 17 04 05; Masa del elemento 0.014 kg; Volumen 0.000007 m3
Residuos:
- embalaje: re150101 Envases de papel y cartón. (componente de residuo); rendimiento 0.001 kg; Código LER 15 01 01; Masa del elemento 1 kg; Volumen 0.001333 m3
