# Cambio de disposición de elemento flectado en techumbre con estructura de madera

- Propiedad del archivo: CYPE Ingenieros S.A.
- Formato: FIEBDC-3/2016
- Programa: Generador de precios de la construcción. CYPE Ingenieros, S.A.
- Fecha: 06/10/2024
- Ámbito geográfico: México
- Divisa: MXN
- Costes indirectos: 3 %
- Gastos generales: 13 %
- Beneficio industrial: 6 %
- IVA: 16 %

## E Estructuras

### EM Madera

#### EMW Sustituciones

**EMW011** m Cambio de disposición de elemento flectado en techumbre con estructura de madera.
Cambio de disposición mediante un giro de 90° o 180°, de correa flectada de madera en buen estado de conservación, de 8x10 cm de sección, en techumbre con estructura de madera.
Incluye: Replanteo y marcado de ejes, en los puntos de unión con el armado. Presentación de las piezas sobre el armado. Colocación y nivelación. Fijación al armado.
Criterio de cuantificación de proyecto: Longitud medida según documentación gráfica de Proyecto.
Criterio de cuantificación de obra: Se medirá la longitud realmente ejecutada según especificaciones de Proyecto.

| Código | Ud | Descripción | Rendimiento | Precio | Importe |
|---|---|---|---|---|---|
| mt50spa101 | kg | Clavos de acero. (material) | 0.08 | 28.25 | 2.260 |
| mq09sie010 | h | Motosierra a gasolina, de 50 cm de espada y 2 kW de potencia. (maquinaria) | 0.028 | 52.03 | 1.457 |
| mo017 | h | Oficial carpintero. (mano de obra) | 0.134 | 123.73 | 16.580 |
| mo058 | h | Ayudante carpintero. (mano de obra) | 0.134 | 74.72 | 10.012 |
| mo077 | h | Ayudante albañil. (mano de obra) | 0.098 | 74.26 | 7.277 |
| mo113 | h | Cabo albañil. (mano de obra) | 0.183 | 71.46 | 13.077 |
| % | % | Herramienta menor | 2 % | 50.663 | 1.013 |
|  |  | Costes directos |  |  | 51.676 |

Residuos:
- colocación: mt50spa101 Clavos de acero; factor de residuo 0.0045

## Recursos

**mt50spa101** kg Clavos de acero
Datos técnicos: Coste energético 9.830 MJ; Emisión de CO2 0.510 kg; Código LER 17 04 05; Masa del elemento 1 kg; Volumen 0.000476 m3
