# Columna prefabricada de concreto reforzado, imitación madera

- Propiedad del archivo: CYPE Ingenieros S.A.
- Formato: FIEBDC-3/2016
- Programa: Generador de precios de la construcción. CYPE Ingenieros, S.A.
- Fecha: 23/05/2024
- Ámbito geográfico: México
- Divisa: MXN
- Costes indirectos: 3 %
- Gastos generales: 13 %
- Beneficio industrial: 6 %
- IVA: 16 %

## E Estructuras

### EP Concreto prefabricado

#### EPS Columnas

**EPS100** Ud Columna prefabricada de concreto reforzado, imitación madera.
Columna prefabricada de concreto reforzado, de 30x30 cm y sección hueca, de 100 cm de altura, con 4 barras de acero de 12 mm de diámetro, acabado imitación madera, con una mano de lasur. Incluso concreto f'c=25 MPa (250 kg/cm²), clasificación de exposición A1, tamaño máximo del agregado 20 mm, revenimiento de 5 a 10 cm para relleno de la columna, pieza troncopiramidal para apoyo y pieza capitel para remate superior.
Incluye: Replanteo de las columnas. Izado y presentación de las columnas mediante grúa. Ajuste a su posición correcta y nivelación. Montaje y desmontaje de apeos complementarios.
Criterio de cuantificación de proyecto: Número de unidades previstas, según documentación gráfica de Proyecto.
Criterio de cuantificación de obra: Se medirá el número de unidades realmente ejecutadas según especificaciones de Proyecto.

| Código | Ud | Descripción | Rendimiento | Precio | Importe |
|---|---|---|---|---|---|
| mt07pha080a | Ud | Columna prefabricada de concreto reforzado, de 30x30 cm y sección hueca, de 100 cm de altura, con 4 barras de acero de 12 mm de diámetro, acabado imitación madera, con una mano de lasur. (material) | 1 | 6205.83 | 6205.830 |
| mt07pha081a | Ud | Pieza troncopiramidal de 37x37 cm de base inferior, 32x32 cm de base superior y 35 cm de altura, acabado imitación madera, con una mano de lasur, para apoyo de columna prefabricada de concreto reforzado, de 30x30 cm y sección hueca. (material) | 1 | 1625.84 | 1625.840 |
| mt07pha082b | Ud | Pieza capitel de 33x33x3 cm, acabado imitación madera, con una mano de lasur, para remate superior de columna prefabricada de concreto reforzado, de 30x30 cm y sección hueca. (material) | 1 | 1656.89 | 1656.890 |
| mt10haf061ci | m³ | Concreto f'c=25 MPa (250 kg/cm²), clasificación de exposición A1, tamaño máximo del agregado 20 mm, revenimiento nominal del concreto fresco de 5 a 10 mm, premezclado, según RCDF NTC Diseño y Construcción de Estructuras de Concreto (2004). (material) | 0.049 | 1391.26 | 68.172 |
| mq07gte010a | h | Grúa autopropulsada de brazo telescópico con una capacidad de elevación de 12 t y 20 m de altura máxima de trabajo. (maquinaria) | 0.232 | 852.29 | 197.731 |
| mo046 | h | Oficial montador de estructura prefabricada de concreto. (mano de obra) | 0.467 | 124.86 | 58.310 |
| mo093 | h | Ayudante montador de estructura prefabricada de concreto. (mano de obra) | 0.778 | 75.97 | 59.105 |
| % | % | Herramienta menor | 2 % | 9871.878 | 197.438 |
|  |  | Costes directos |  |  | 10069.316 |

Residuos:
- colocación: mt07pha080a; factor de residuo 0.0209341
- colocación: mt07pha081a; factor de residuo 0.0252
- colocación: mt07pha082b; factor de residuo 0.0252
- colocación: mt10haf061ci; factor de residuo 0.0015602

## Recursos

**mt07pha080a** Ud Columna prefabricada de concreto reforzado
Datos técnicos: Coste energético 403.507 MJ; Emisión de CO2 23.747 kg; Código LER 17 01 01; Masa del elemento 140 kg; Volumen 0.093333 m3
Residuos:
- embalaje: re170201 Madera. (componente de residuo); rendimiento 1.115 kg; Código LER 17 02 01; Masa del elemento 1 kg; Volumen 0.000909 m3
- embalaje: re170203 Plástico. (componente de residuo); rendimiento 0.42 kg; Código LER 17 02 03; Masa del elemento 1 kg; Volumen 0.001667 m3

**mt07pha081a** Ud Pieza troncopiramidal de 37x37 cm de base inferior
Datos técnicos: Coste energético 153.147 MJ; Emisión de CO2 8.923 kg; Código LER 17 01 01; Masa del elemento 52 kg; Volumen 0.034667 m3
Residuos:
- embalaje: re170201 Madera; rendimiento 0.421 kg
- embalaje: re170203 Plástico; rendimiento 0.18 kg

**mt07pha082b** Ud Pieza capitel de 33x33x3 cm
Datos técnicos: Coste energético 153.147 MJ; Emisión de CO2 8.923 kg; Código LER 17 01 01; Masa del elemento 52 kg; Volumen 0.034667 m3
Residuos:
- embalaje: re170201 Madera; rendimiento 0.421 kg
- embalaje: re170203 Plástico; rendimiento 0.18 kg

**mt10haf061ci** m³ Concreto f'c=25 MPa (250 kg/cm²)
Datos técnicos: Coste energético 1840.000 MJ; Emisión de CO2 230.000 kg; Código LER 17 01 01; Masa del elemento 2300 kg; Volumen 1.533333 m3
