# Barandal de fachada, de acero inoxidable

- Propiedad del archivo: CYPE Ingenieros S.A.
- Formato: FIEBDC-3/2016
- Programa: Generador de precios de la construcción. CYPE Ingenieros, S.A.
- Fecha: 02/11/2025
- Ámbito geográfico: México
- Divisa: MXN
- Costes indirectos: 3 %
- Gastos generales: 13 %
- Beneficio industrial: 6 %
- IVA: 16 %

## F Fachadas y muros divisorios

### FD Defensas

#### FDD Barandales y pasamanos

**FDD040** m Barandal de fachada, de acero inoxidable.
Barandal de fachada en forma recta, de 100 cm de altura, de acero inoxidable AISI 304 acabado brillante, formado por: postes verticales provistos de remate superior inclinado hacia el interior, respecto al plano vertical del barandal, para dificultar su escalada, de perfil rectangular de 40x10 mm con una separación de 120 cm entre sí; entrepaño de 3 barrotes horizontales de acero inoxidable de 16 mm de diámetro y pasamanos de perfil circular de 42 mm. Incluso pletinas para fijación mediante atornillado en elemento de concreto con taquetes de expansión y tornillos de acero.
Incluye: Presentación del tramo de barandal. Aplomado y nivelación. Resolución de las uniones entre tramos de barandal. Resolución de las uniones al paramento. Montaje de elementos complementarios.
Criterio de cuantificación de proyecto: Longitud medida a ejes, según documentación gráfica de Proyecto.
Criterio de cuantificación de obra: Se medirá, en la dirección del pasamanos, a ejes, la longitud realmente ejecutada según especificaciones de Proyecto.

| Código | Ud | Descripción | Rendimiento | Precio | Importe |
|---|---|---|---|---|---|
| mt26dbe330a | m | Barandal de acero inoxidable AISI 304 acabado brillante de 100 cm de altura, compuesto de pasamanos de 42 mm de diámetro, sujeto a postes verticales provistos de remate superior inclinado hacia el interior, respecto al plano vertical del barandal, para dificultar su escalada de 40x10 mm dispuestos cada 120 cm y entrepaño de 3 barrotes horizontales de 16 mm de diámetro soldados a los postes. (material) | 1 | 3384.41 | 3384.410 |
| mt26aaa023a | Ud | Anclaje mecánico con taquete de expansión de acero galvanizado, tuerca y arandela. (material) | 2 | 25.13 | 50.260 |
| mq08sol020 | h | Equipo y elementos auxiliares para soldadura eléctrica. (maquinaria) | 0.116 | 53.01 | 6.149 |
| mo018 | h | Oficial 1ª cerrajero. (mano de obra) | 0.813 | 129.02 | 104.893 |
| mo059 | h | Ayudante cerrajero. (mano de obra) | 0.512 | 77.69 | 39.777 |
| % | % | Herramienta menor | 2 % | 3585.489 | 71.710 |
|  |  | Costes directos |  |  | 3657.199 |

## Recursos

**mt26aaa023a** Ud Anclaje mecánico con taquete de expansión de acero galvanizado, tuerca y arandela
Datos técnicos: Coste energético 0.727 MJ; Emisión de CO2 0.070 kg; Código LER 17 04 05; Masa del elemento 0.025 kg; Volumen 0.000012 m3
Residuos:
- embalaje: re150101 Envases de papel y cartón. (componente de residuo); rendimiento 0.002 kg; Código LER 15 01 01; Masa del elemento 1 kg; Volumen 0.001333 m3
- embalaje: re170203 Plástico. (componente de residuo); rendimiento 0.001 kg; Código LER 17 02 03; Masa del elemento 1 kg; Volumen 0.001667 m3
