# Sistema "FUNDERMAX" de barandal de fachada

- Propiedad del archivo: CYPE Ingenieros S.A.
- Formato: FIEBDC-3/2016
- Programa: Generador de precios de la construcción. CYPE Ingenieros, S.A.
- Fecha: 23/05/2024
- Ámbito geográfico: México
- Divisa: MXN
- Costes indirectos: 3 %
- Gastos generales: 13 %
- Beneficio industrial: 6 %
- IVA: 16 %

## F Fachadas y muros divisorios

### FD Defensas

#### FDD Barandales y pasamanos

**FDD060** m Sistema "FUNDERMAX" de barandal de fachada.
Barandal de fachada en forma recta, de 100 cm de altura de aluminio anodizado color natural, formado por: bastidor compuesto de barandal superior e inferior de perfil cuadrado de 40x40 mm y postes de perfil cuadrado de 40x40 mm con una separación de 100 cm entre sí; entrepaño para relleno de los huecos del bastidor compuesto de placa laminada compacta de alta presión (HPL), para balcones, Max Exterior "FUNDERMAX", de 4100x1854 mm y 6 mm de espesor, acabado Colour, color a elegir, textura satinada: NT, Euroclase B-s2, d0 de reacción al fuego, a base de resinas termoendurecibles de acrilo-poliuretano, reforzada de forma homogénea con fibras de madera certificada FSC o PEFC, con superficie decorativa no melamínica y propiedades antigraffiti durante toda su vida útil, tipo EDF, con resistencia a los rayos ultravioleta no inferior a 4-5 al contrastar con la escala de grises según ISO 105-A02 y pasamanos de perfil curvo de 70 mm. Incluso pletinas para fijación mediante atornillado en elemento de concreto con taquetes de expansión y tornillos de acero. Elaboración en taller y ajuste final en obra.
Incluye: Marcado de los puntos de fijación del bastidor. Presentación del tramo de barandal de forma que los puntos de anclaje del bastidor se sitúen en los puntos marcados. Aplomado y nivelación. Resolución de las uniones entre tramos de barandal. Resolución de las uniones al paramento. Montaje de elementos complementarios.
Criterio de cuantificación de proyecto: Longitud medida a ejes, según documentación gráfica de Proyecto.
Criterio de cuantificación de obra: Se medirá, en la dirección del pasamanos, a ejes, la longitud realmente ejecutada según especificaciones de Proyecto.

| Código | Ud | Descripción | Rendimiento | Precio | Importe |
|---|---|---|---|---|---|
| mt25dba030a | m | Pilastra cuadrada de 40x40 mm, de aluminio anodizado de 15 micras, color natural, montada en taller, para barandal. (material) | 2.1 | 106.63 | 223.923 |
| mt25dba040a | m | Barandal cuadrado de 40x40 mm, de aluminio anodizado de 15 micras, color natural, montado en taller, para barandal. (material) | 2.1 | 157.52 | 330.792 |
| mt12fmx011aaa1 | m² | Placa laminada compacta de alta presión (HPL), para balcones, Max Exterior "FUNDERMAX", de 4100x1854 mm y 6 mm de espesor, acabado Colour, color a elegir, textura satinada: NT, Euroclase B-s2, d0 de reacción al fuego, a base de resinas termoendurecibles de acrilo-poliuretano, reforzada de forma homogénea con fibras de madera certificada FSC o PEFC, con superficie decorativa no melamínica y propiedades antigraffiti durante toda su vida útil, tipo EDF, con resistencia a los rayos ultravioleta no inferior a 4-5 al contrastar con la escala de grises según ISO 105-A02. (material) | 0.63 | 777.6 | 489.888 |
| mt25dba010a | m | Pasamanos curvo de 70 mm, de aluminio anodizado de 15 micras, color natural, montado en taller, para barandal. (material) | 1.05 | 157.52 | 165.396 |
| mt26aaa023a | Ud | Anclaje mecánico con taquete de expansión de acero galvanizado, tuerca y arandela. (material) | 2 | 25.35 | 50.700 |
| mo011 | h | Oficial montador. (mano de obra) | 0.813 | 123.28 | 100.227 |
| mo080 | h | Ayudante montador. (mano de obra) | 0.512 | 73.05 | 37.402 |
| % | % | Herramienta menor | 2 % | 1398.328 | 27.967 |
|  |  | Costes directos |  |  | 1426.295 |

Residuos:
- colocación: mt12fmx011aaa1; factor de residuo 0.024
- colocación: mt25dba010a Pasamanos curvo de 70 mm, de aluminio anodizado de 15 micras, color natural, montado en taller, para barandal; factor de residuo 0.048

## Recursos

**mt25dba030a** m Pilastra cuadrada de 40x40 mm, de aluminio anodizado de 15 micras, color natural, montada en taller, para barandal
Datos técnicos: Coste energético 0.440 MJ; Emisión de CO2 0.022 kg
Residuos:
- embalaje: re170203 Plástico. (componente de residuo); rendimiento 0.004 kg; Código LER 17 02 03; Masa del elemento 1 kg; Volumen 0.001667 m3
- embalaje: re170604 Materiales de aislamiento distintos de los especificados en los códigos 17 06 01 y 17 06 03. (componente de residuo); rendimiento 0.001 kg; Código LER 17 06 04; Masa del elemento 1 kg; Volumen 0.001667 m3

**mt25dba040a** m Barandal cuadrado de 40x40 mm, de aluminio anodizado de 15 micras, color natural, montado en taller, para barandal
Datos técnicos: Coste energético 0.453 MJ; Emisión de CO2 0.022 kg
Residuos:
- embalaje: re170203 Plástico; rendimiento 0.004 kg
- embalaje: re170604 Materiales de aislamiento distintos de los especificados en los códigos 17 06 01 y 17 06 03; rendimiento 0.001 kg

**mt12fmx011aaa1** m² Placa laminada compacta de alta presión (HPL)
Datos técnicos: Coste energético 476.788 MJ; Emisión de CO2 16.273 kg; Código LER 17 09 04; Masa del elemento 8.1 kg; Volumen 0.0054 m3
Residuos:
- embalaje: re170203 Plástico; rendimiento 0.032 kg

**mt25dba010a** m Pasamanos curvo de 70 mm, de aluminio anodizado de 15 micras, color natural, montado en taller, para barandal
Datos técnicos: Coste energético 71.350 MJ; Emisión de CO2 5.381 kg; Código LER 17 04 02; Masa del elemento 0.62 kg; Volumen 0.000413 m3
Residuos:
- embalaje: re170203 Plástico; rendimiento 0.005 kg

**mt26aaa023a** Ud Anclaje mecánico con taquete de expansión de acero galvanizado, tuerca y arandela
Datos técnicos: Coste energético 0.725 MJ; Emisión de CO2 0.071 kg; Código LER 17 04 05; Masa del elemento 0.025 kg; Volumen 0.000012 m3
Residuos:
- embalaje: re150101 Envases de papel y cartón. (componente de residuo); rendimiento 0.002 kg; Código LER 15 01 01; Masa del elemento 1 kg; Volumen 0.001333 m3
- embalaje: re170203 Plástico; rendimiento 0.001 kg
