# Barandal de hueco, de acero inoxidable

- Propiedad del archivo: CYPE Ingenieros S.A.
- Formato: FIEBDC-3/2016
- Programa: Generador de precios de la construcción. CYPE Ingenieros, S.A.
- Fecha: 02/11/2025
- Ámbito geográfico: México
- Divisa: MXN
- Costes indirectos: 3 %
- Gastos generales: 13 %
- Beneficio industrial: 6 %
- IVA: 16 %

## F Fachadas y muros divisorios

### FD Defensas

#### FDD Barandales y pasamanos

**FDD280** m Barandal de hueco, de acero inoxidable.
Barandal de acero inoxidable AISI 304 de 100 cm de altura, compuesto de pasamanos de 50 mm de diámetro sujeto a postes verticales de 40x40 mm dispuestos cada 120 cm y entrepaño de 3 barrotes macizos horizontales de 12 mm de diámetro soldados a los postes, para hueco poligonal de losa. Incluso pletinas para fijación mediante atornillado en obra de mampostería con taquetes de nylon y tornillos de acero. Elaborado en taller y montado en obra.
Incluye: Replanteo de los puntos de fijación. Aplomado y nivelación. Resolución de las uniones entre tramos. Resolución de las uniones al paramento.
Criterio de cuantificación de proyecto: Longitud medida a ejes en verdadera magnitud, según documentación gráfica de Proyecto.
Criterio de cuantificación de obra: Se medirá, en verdadera magnitud, a ejes, la longitud realmente ejecutada según especificaciones de Proyecto.

| Código | Ud | Descripción | Rendimiento | Precio | Importe |
|---|---|---|---|---|---|
| mt26aaa033a | Ud | Anclaje mecánico con taquete de nylon y tornillo de acero galvanizado, de cabeza avellanada. (material) | 2 | 4.96 | 9.920 |
| mt26dbe310f | m | Barandal de acero inoxidable AISI 304 de 100 cm de altura, compuesto de pasamanos de 50 mm de diámetro sujeto a postes verticales de 40x40 mm dispuestos cada 120 cm y entrepaño de 3 barrotes macizos horizontales de 12 mm de diámetro soldados a los postes, para hueco poligonal de losa. (material) | 1 | 3753.63 | 3753.630 |
| mq08sol020 | h | Equipo y elementos auxiliares para soldadura eléctrica. (maquinaria) | 0.116 | 53.01 | 6.149 |
| mo018 | h | Oficial 1ª cerrajero. (mano de obra) | 0.753 | 129.02 | 97.152 |
| mo059 | h | Ayudante cerrajero. (mano de obra) | 0.452 | 77.69 | 35.116 |
| % | % | Herramienta menor | 2 % | 3901.967 | 78.039 |
|  |  | Costes directos |  |  | 3980.006 |

Residuos:
- colocación: mt26aaa033a Anclaje mecánico con taquete de nylon y tornillo de acero galvanizado, de cabeza avellanada; factor de residuo 0.00430435

## Recursos

**mt26aaa033a** Ud Anclaje mecánico con taquete de nylon y tornillo de acero galvanizado, de cabeza avellanada
Datos técnicos: Coste energético 1.605 MJ; Emisión de CO2 0.133 kg; Código LER 17 04 05; Masa del elemento 0.046 kg; Volumen 0.000022 m3
Residuos:
- embalaje: re150101 Envases de papel y cartón. (componente de residuo); rendimiento 0.001 kg; Código LER 15 01 01; Masa del elemento 1 kg; Volumen 0.001333 m3
